# 395 Bürgerhaus Seubtendorf
Angebotsaufforderung (GAEB DA 2000 1.2, DA83)
Projekt: 395 Bürg
Währung: EUR
Erstellt mit: CaliforniaX by G&W Software AG, CaliforniaX, 02.02.2026

## Zusätzlicher Text
|  |
 |  |
BAUVORHABEN:
395.02
  | Sanierung Dorfgemeinschaftshaus Seubtendorf
Gemeinde Tanna, OT Seubtendorf,
Flur 1, FlSt. 5 in Seubtendorf |
 |  |
BAUHERR: | Stadt Tanna, Markt 1, 07922 Tanna
Telefon: 036646 - 28080
Mail: rathaus@stadt-tanna.de
 |
 |  |
VERGABESTELLE: | Stadt Tanna
Markt 1, 07922 Tanna
Tel: 036646 28080
Internet: www.stadt-tanna.de |
 |  |

L V Z  - | A N G E B O T |
 |  |

GEWERK: | Baumeisterarbeiten |
 |  |
 |  |

AUSFÜHRUNG:  |
Teilleistung 1 - ab KW14 2026 bis KW 19 2026
Teilleistung 2 - ab KW 32 2026 bis KW 39 2026 |
 |  |
ABLAUF DER  ANGEBOTSFRIST: | Freitag, den 20.02.2026, bis 10:00 Uhr |
 |  |
ORT: | Stadt Tanna, Markt 1, 07922 Tanna |
 |  |
SUBMISSION: | Stadt Tanna, Markt 1, 07922 Tanna |
 | 10:30 Uhr, Sitzungszimmer 1.OG |
 |  |
ABLAUF DER BINDEFRIST: | 20.03.2026 |
 |  |
 |  |
BIETER: |  |
 |  |
 |  |
 |  |
 |  |
 |  |
FIRMENSTEMPEL: |  ............................................................................ |
 |  |

ANGEBOTSSUMME ohne MWSt.:  ....................................................................  Euro
 |  |
 |  |
ZUZÜGLICH  MwSt. derzeit 19%:  ...................................................................  Euro |  |
 |  |

ANGEBOTSSUMME brutto:  ....................................................................................  Euro |
 |

ANGEBOTSSUMME brutto geprüft:  ..................................................................................... Euro |  |
  (vom Architekten geprüft ) |  |
Nr. .........  PRG. ..........  |  |
 |  |

## 012 Baumeisterarbeiten
Datum: 02.02.2026

*Hinweis*
2.0  AUFLISTUNG DER ANGEBOTSUNTERLAGEN

  1.0  Deckblatt

  2.0  Auflistung der Angebotsunterlagen

  3.0  Bauherrenbedingungen

  4.0  Objektbeschreibung

  5.0  Allgemein und technische Vorbemerkungen

  6.0  Leistungsbeschreibung

  7.0  Anlagen - Zeichnungsunterlagen

  Der Bieter hat die Vollständigkeit der Unterlagen
  anhand der Seitenzahlen zu prüfen und fehlende
  Blätter bei der ausschreibenden Stelle anzufordern
  bzw. auszusortieren und zu vernichten.

  Pkt. 1.- 7. =  Seiten + Anlagen

*Hinweis*
|

 |
 |

 |
 |
 |
 |
 |
 |
 |
 |
 |
 |
 |
 |
 |
 |

3.0  BAUHERRENBEDINGUNGEN |
 |
 |
 |

 |
 |
 |
 |
E V M
Einheitliche  Verdingungsmuster
für Bauleistung |

*Hinweis*
|

 |
 |

 |
 |
 |
 |
 |
 |
 |
 |
 |
 |
 |
 |
 |
 |

4.0  OBJEKTBESCHREIBUNG |
 |
 |
 |

 |
 |
 |
 |
E V M
Einheitliche  Verdingungsmuster
für Bauleistung |

*Hinweis*
MASSNAHMENBESCHREIBUNG

Beschreibung des Objektbestandes
Das Dorfgemeinschaftshaus in Seubtendorf ist ein in Mischbauweise errichtetes Bauwerk, welches aus einem teilunterkellertem Erdgeschoss mit darüberliegendem Obergeschoss und einem Dachboden mit Satteldach gebildet ist. An das ursprüngliche Hauptgebäude wurde ein angepasster, in seiner Geometrie angeglichener Anbau errichtet.

Baujahr Hauptgebäude:  19. Jahrhundert
Baujahr Anbau:  DDR_Zeit, zzgl. eines Nauaufbaus des Dachgeschosses in der Wendezeit

Gebäudeabmessungen:  Länge:  19,46 m
  Breite:  9,70 m
  Höhe Traufe: 6,95 m
  Höhe First:  10,40 m

Gebäudenutzung:  Gemeindehaus, diverse Nutzungsmöglichkeiten im Saal des OG
  einschließlich Vorbereitungsküche, Sanitärräume im EG sowie
  Räumlichkeiten für Jugendclub

Baustoffe:  Gründung:  Hauptgebäude vermutlich Bruchsteinmauerwerk,
  Anbau Betonfundament
  Erdgeschoss:  Hauptgebäude Bruchsteinmauerwerk und Mauerwerk
  aus Ziegeln, Hohlblocksteinen u.ä. teilweise vermutlich
  Fachwerkanteil (hauptsächlich Innenwände),
  Anbau Mauerwerk aus Hohlblocksteinen, Ziegel und Porenbeton
  Obergeschoss:  Hauptgebäude Fachwerk ausgemauert, innen und außen
  verputzt (Gesamtstärke ca. 17 cm),
  Anbau Mauerwerk aus Hohlblocksteinen, Ziegel und Porenbeton
  Dachboden:  Hauptgebäude Giebel und Drempel aus Fachwerk ausgemauert
  und Bekleidung aus Kunstschiefer,
  Anbau Giebel aus Holzkonstruktion nicht ausgemauert und
  nicht gedämmt, Drempel ausgemauert und Außenseite verputzt
  Dach:  Kaltdach, Holzkonstruktion mit vollflächiger Schalung (ca. 22 mm),
  und Eterniteindeckung, Giebelwände im Bereich ab OG bis DG
  First außen mit Holzverschalung und Kunstschiefer sowie
  einseitig Giebel mit natürlichem Schiefer bekleidet
  Blitzschutz:  nicht vorhanden
  Fenster:  Verbundfenster, vereinzelt Thermofenster, Fenster mit
  Einfachverglasung aus Holz und Kunststoff
  Türen:  Einfach-Holztüren, teilweise verglast
  Heizung:  Kachelofen-Heizung im OG (Saal), Elektroheizung in den
  Sanitärräumen im EG sowie im Jugendraum
  ELT:  Standard DDR
  Sanitär:  Erneuerung in Nachwendezeit

Kurzbeschreibung
Bauliche Maßnahmen zur Erneuerung der derzeit aufgrund ihres Zustandes nur stark beschränkt brauchbaren Räumlichkeiten des Objektes zur grundsätzlichen Wiederherstellung der uneingeschränkten Nutzbarkeit gemäß dessen Zweckbestimmung als Dorfgemeinschaftshaus; damit verbundene Beseitigung von schwerwiegenden Mängeln bzw. nachhaltig den weiteren Betrieb der Einrichtung gefährdenden Schäden und Unzulänglichkeiten.

Ausgangspunkt
Das im Zentrum des Ortsteiles Seubtendorf gelegene Gebäude wird traditionell seit vielen Jahren und auch gegenwärtig - wenn auch ob des Zustandes eingeschränkt - noch immer multifunktional im Sinne eines Dorfgemeinschaftshauses, als Kommunikations- und Treffpunkt sowie Aufenthalt- und Veranstaltungsort für die Einwohner des Dorfes genutzt. Die Räumlichkeiten und Funktionszuordnungen scheinen hierauf abgestimmt anforderungs- und bedarfsgerecht im Grundsatz zur Verfügung zu stehen. Als Ort des Zusammenseins kann es dem Aufenthalt der lokalen Bevölkerung als Veranstaltungsort sowie als temporär genutzter Veranstaltungsraum dienen. Neben den Räumlichkeiten des Jugendclubs im Erdgeschoss des Objektes offeriert hier insbesondere der Saal im Obergeschoss mit angrenzendem Küchenbereich zahlreiche Möglichkeiten. Darüber hinaus werden im Gebäude verschiedentlich Versammlungen der Einwohner durchgeführt. Zudem dient es als Wahllokal. Gleichermaßen sind im Erdgeschoss des Objektes Sanitäranlagen vorhanden.

Somit eröffnet das Dorfgemeinschaftshaus Seubtendorf ein (räumlich und inhaltlich) zentrales Angebot in diesem Ortsteil der Stadt, den Bürgerinnen und Bürgern eine gleichberechtigte Teilhabe am gesellschaftlich-aktiven, sozialen und darüber hinaus kulturellen Leben - mit Schwerpunkt einer gemäß der ursprünglichen Intention gesellschaftlichen Nutzung als Veranstaltungsort im Dorf mit zugehörigen Räumen als Heimstätte zahlreich ausgeübter Aktivitäten - zu ermöglichen.

Das Gebäude ist im Grunde geeignet, einer signifikant gegebenen Nachfrage zu dienen. Eine vor allem in der Vergangenheit insbesondere zum Anlasse von Festlichkeiten gegebene starke Auslastung durch Vereine und Aktive zeigt sich durch Raumbedarfe verschiedener Akteure ergänzt. Insofern ist speziell der im Obergeschoss zur Verfügung stehende Saal bedeutsam für zahlreiche gemeinschaftliche Unternehmungen, insbesondere Tanzveranstaltungen und vergleichbare Events mit erhöhtem Publikumsaufkommen sowie als zeitlich begrenzte Heimstatt des Faschingsvereines bedeutsam. Zudem steht mit diesem ein großer Raum zur Verfügung, der - ergänzt durch den unmittelbar anliegenden Küchenbereich - beste Voraussetzungen für Familienfeiern bietet.

Insofern offeriert das Gebäude als idealer Begegnungs- und Veranstaltungsort Möglichkeiten, traditionell der Größe und Struktur des Ortes angemessene Nutzungen zu beherbergen, welche sich im Vergleich zu anderen Dorfgemeinschaften hierin überaus sinnvoll in einer vorhandenen aus dem siedlungshistorischen Kontext heraus gut eingeordneten Bausubstanz integriert darstellen.

Das Objekt befindet sich auf einem städtischen Flurstück, welches in seiner Größe der Grundfläche des Gebäudes entspricht. Im unmittelbar angrenzenden Umfeld um das Gebäude ist ausreichend gleichermaßen im öffentlichen Eigentum stehende Fläche offeriert, dem Objekt zugeordnete Außenbereichsnutzungen zu ermöglichen. Somit kann das Außengelände vor dem Objekt in der Mitte des Dorfes mit dem Gebäudeinneren und dem angrenzenden Außenbereich zu verschiedenen Anlässen / Veranstaltungen genutzt werden und so eine diesbezüglich ausgestaltete bzw. erweiterte (räumliche) Nutzung ermöglichen.

Das Gebäude zeigt sich ob seiner Größe und Struktur ortsbildverträglich ausgebildet und integriert, da es sich im vorliegenden Fall um die Nach-/ Weiternutzung eines historisch am Standort etablierten, traditionell dort vorhandenen Objektes handelt. Spezifische Details der baulichen Ausführung (Fachwerk im OG ... ) lassen es markant erscheinen und im Kontext seiner (öffentlichen) Nutzung als Dorfgemeinschaftshaus sofort erkennen.

Im Rahmen der Diskussionen eines zukunftsfähigen Konzeptes sind neben der wertenden Berücksichtigung zahlreicher Anfragen bzw. Bedarfsanmeldungen der Bevölkerung nach einem solchen Ort in ausdrücklich diesem Objekt insbesondere auch die mit dem Standort im Ortsgefüge des Dorfes Seubtendorf verknüpften und in der vorhandenen Substanz realisierten Qualitäten einzubeziehen. Dem folgend ist es Ziel der Stadt Tanna, jene mit dem Objekt offerierten Angebote durch investive Maßnahmen, unter Einbeziehung des gegebenen, als erwartet geltenden Standards im Objekt zu fördern und die hiermit verknüpften Anforderungen zu erfüllen. Damit wird die Absicht verfolgt, die mit dem baulichen sowie strukturell-funktionalen Bestand gegebenen Entwicklungsmöglichkeiten derart aufzugreifen, das einerseits etablierte Nutzungen weitergeführt und andererseits das Angebotsspektrum sinnvoll im Kontext der Struktur des Dorfes und seiner Bewohner erweitert bzw. ergänzt werden kann. Auf der Grundlage in der Dorfgemeinschaft formulierter Intentionen wird der längerfristige Erhalt der diesbezüglichen Nutzung im Objekt zwangsläufig begründet und damit ein in sich geschlossenes, stimmiges und zukunftssicheres Gesamtpaket angeboten.

Maßnahmenerfordernis
Der maßgeblich nachfrage- bzw. bedarfsorientierten Inanspruchnahme durch Vereine, freie Gruppen, Initiativen und Familien steht jedoch ein technisch-funktionaler Standard in den verschiedenen Funktions- aber insbesondere auch im Saalbereich der Einrichtung gegenüber, der den Anforderungen an diese öffentliche Institution und den zu erfüllenden Erfordernissen nicht gerecht wird. Die Grundbedürfnisse in Hinsicht auf die technischen und qualitativen Ausstattungsstandards, insbesondere durch die intensiv-aktive Nutzung des Objektes über die Jahre hinweg im Kontext des noch fast ausschließlich den Normen der Entstehungszeit entsprechenden Standes, sind derzeit im Bestand nicht mehr erfüllt. Demnach verweisen dessen nicht möglich Beheizbarkeit sowie der mangelhafte bauliche Zustand auf eine erheblich eingeschränkte Nutzung, die zudem sinnvoll derzeitig nur in den wärmeren Jahreszeiten stattfinden kann.
Maßgeblich die Nutzungsfähigkeit nachhaltig negativ beeinflussende baulich-funktionale Mängel bestehen insbesondere in den Bereichen Fassade, Dach, Fenster und Elektrik. Insofern alters-, bauund betriebsbedingte Beeinträchtigungen im laufe der Zeit zu schwerwiegenden Beschränkungen wurden, sind es insbesondere auch energetische Anforderungen an diese öffentliche Einrichtung, die im gegenwärtigen Zustand nur stark eingeschränkt erfüllt sind.
Das im Grundsatz gegebene gute funktionale Angebot an Räumlichkeiten steht somit in einem erheblichen Kontrast zu den im Gebäude vorhandenen baulichen Mängeln, die trotz der intensivnutzungsseitig bedingten Beanspruchung in der Vergangenheit keine Sanierung erfuhren.

Wurden in der Bauphase des Objektes gültige Maßstäbe erfüllt, so sind diese in Hinsicht auf die aktuell, insbesondere im Bereich einer derartigen öffentlichen Einrichtung zu erfüllenden Normen, überholt und nicht mehr anzusetzen.
Bereits im Jahr 2005 durchgeführte kleinere Sanierungsmaßnahmen im Bereich des Saales sowie dem angrenzenden Schankraum im Obergeschoss zeigen sich in Anbetracht verbliebener Mängel unscheinbar wirksam und ob des eher gering einflussnehmenden Umfanges nicht geeignet, die Nutzungsfähigkeit des gesamten Objektes an sich zu begründen. Diese Maßnahmen wurden durch Fördermittel aus dem Programm „Erhaltung und Stärkung des ländlichen Raumes" des Landwirtschaftsamtes Zeulenroda bezuschusst. In diesem Kontext wurden die Sanitäranlagen modernisiert und die Möblierung des Schankraumes vorgenommen.

Eine Weiterführung des Sanierungsprozesses sowie die technische Neuausrichtung ist unausweichlich durchzuführen. Anderenfalls kann der, insbesondere in Hinsicht auf Veranstaltungen zwingend notwendige und funktional als Erfordernis zu definierende Standard auch zukünftig und dann wahrscheinlich dauerhaft nicht mehr bereitgestellt werden.
So sollen mit den beabsichtigten Maßnahmen zunächst noch verbliebene Lücken und Mängel im Bereich der Gebäudehülle (Dachgeschoß, Fenster, Türen unter besonderer Beachtung energiespezifischer Anforderungen) aber auch im Funktionsbereich der elektrischen Anlagen sowie der Wärmeversorgung  geschlossen bzw. beseitigt werden, vervollständigt durch Modernisierungs- und Umbaumaßnahmen, um das Angebot der Einrichtung anhand angefragter Bedarfe von Bürgern des Dorfes, der Stadt und der Region sinnvoll zu erweitern und in diesem Sinne die Funktionsbereiche zu optimieren - im Grundsatz eine konsequente Weichenstellung zum fortwährendem Erhalt des gesellschaftlichen Mittelpunktes des Dorfes an diesem Standort!

Die im Objekt realisierten, gezielt akzentuierten Angebote bedürfen entsprechende, im Gebäude realisierte Raum- und Aufenthaltsstandards, die in ihrem Umfang und Niveau ausschlaggebend für eine nachhaltige Nutzung sind. Die strukturellen Voraussetzungen sind mit den vorhandenen Funktionsräumen im Grundsatz gegeben. Insofern wird mit den Investitionen in die energetische Sanierung das gegebene bauliche sowie funktional-räumliche Potential folgerichtig optimiert und so die avisierte, andauernde Nutzung des Objektes zwangsläufig gesichert. Der gegebene Standard im Kontext des etablierten Nutzungsansatzes sowie nachgefragter Bedarfe wird auf der Basis eines verbesserten energetisch-baulichen Zustandes bzw. der perspektivisch angedacht, neu zu schaffenden Nutzungs- und Funktionsbereiche zu einer gewollten weiteren Intensivierung und Qualitätssteigerung des vorhandenen Aufenthalts- und Aktivitätsangebotes beitragen.

Zielstellung
Ziel der maßgeblich in Hinsicht auf eine energetische Sanierung und Erhaltung der Substanz ausgerichteten Maßnahmen ist es, auch langfristig eine Nutzung des Gebäudes und damit dessen - auch aus siedlungshistorischer bzw. -struktureller Sicht wichtigen - physischen Bestand im Ortsgefüge zu erhalten. Das Gebäude soll als Veranstaltungsort besonderer Qualität dienen. Bevorteilt durch die Lage im dörflichen Gefüge verweist das exklusive Ambiente auf zahlreiche Möglichkeiten diesbezüglicher Nutzungen. In diesem Sinne gilt es, das Objekt der öffentlichen Nutzung zur Verfügung zu stellen, was die Vermietung zum Zwecke der Durchführung privater Veranstaltungen einschließt. Dabei sollen in der Schnittmenge zwischen Kleinteiligkeit individueller Nachfragen und größerer Veranstaltungsort generierte Räume die Möglichkeit der ganzjährigen Nutzung offerieren. Der somit gesicherte und optimierte bauliche Bestand des Gebäudes und seiner Bedeutung im Sinne der Dorfgemeinschaft steht im Kontext der Ziele einer zukunftsorientierten ländlichen Entwicklung, die jene Punkte im Ort als wesentliche Qualitätsmerkmale ausweist sowie deren Erhalt und Nutzung, anderenorts sogar deren Neuerrichtung als Dorfgemeinschaftshäuser, Mittelpunkte und oft ,,Keimzellen" des vielerorts erst wieder zu initiierenden dörflichen Lebens, forciert.
Das Angebot ergänzend bietet das Gebäude Räumlichkeiten für verschiedene Aktivitäten - selbstverständlich nach der jeweils eigenen Zielsetzung und eigenverantwortlich, grundsätzlich aber im Sinne der Allgemeinheit.

Die Förderung und Entwicklung der Aktivität und eigenen Kreativität der diesen Bereich aufsuchenden Menschen, Heimat- und Brauchtumspflege finden hier ebenso statt wie die zwangsläufig damit einhergehende Förderung der aus der Betrachtung gesellschaftlicher Aspekte heraus überaus wichtigen solidarischen Gemeinschaft, zwanglosen Begegnung und Kommunikation bei den Angeboten des Zusammenkommens und beim kulturellen Freizeiterlebnis.
In diesem Sinne werden seit der Umwidmung Nutzungen ausgeübt, welche die Erfüllung der Zielstellungen einer zukunftsorientierten, geordneten und nachhaltig wirksamen städtebaulichen Entwicklung unterstützen.

Die wesentlichen Leistungen lassen sich zusammenfassen

Gebäudehülle
Sanierung der Abdichtung der kellergeschoß-bezogenen Außenmauern des Gebäudes aufgrund der in diesem Bereich nicht mehr gewährleisteten diesbezüglichen bautechnischen Sicherheit, insbesondere Ausschachtung, Trockenlegung und fachgerechte Vertikalabdichtung des Sockelbereiches sowie Behandlung von vorhandenen / zunehmenden Feuchteschäden in den Außenmauerbereichen zur nachhaltigen Sicherung der Grundbausubstanz dem folgend und im Sinne des Ortsbildes - markantes Gebäude im Zentrum des Ortes, typische und ortsangepasste Gliederung der Fassade durch Verputz der aus wärmetechnischer Sicht hinreichend bemessenen Außenwände im EG und aufgebrachte Naturstein-Verschieferung im OG. Darüber hinaus Beseitigung von Schäden am Verputz der Fassade im Erdgeschoß im Sinne einer Gewährleistung der wärmeseitigen Funktionsfähigkeit der Fassade aber auch der baulichen Substanz selbst, einschließlich Fassadenanstrich in Ergänzung der Maßnahmen am Objekt;

Energetische Sanierung durch Dämmmaßnahmen im Bereich der obersten Geschoßdecke zur Beseitigung einer noch vorhandenen und üblich negativ wirksamen Schwachstelle in Hinsicht auf den Wärmeschutz des Objektes in Ergänzung der mit der vorhandenen traditionellen Bausubstanz bemessenen wärmeseitigen Ausrichtung des Gebäudes; die Maßnahmen zur Dämmung umfassen im Wesentlichen den Ausbau des vorhandenen Aufbaus, ein fachgerechtes Einbringen einer Mineralwolldämmung und den Einbau eines neuen Dielenbodens in Teilbereichen; in diesem Zusammenhang zwingend auszuführende Sanierung vorhandener Feuchteschäden im angrenzenden Mauerwerk.

Erneuerung von Fenstern in Bereichen, die für die Gewährleistung eines möglichst umfassenden Wärmeschutzes maßgebliche Bedeutung besitzen und in deren mangelhaftem Bestand wärmeseitig deutliche Funktionsdefizite bestehen; dem folgend Einbau neuer Fenster in beiden Gebäudeebenen in Bereichen, in denen das Erfordernis hierfür zwingend gegeben ist; in diesem Zusammenhang Ersatz der unzureichend wirksamen und aus energiespezifischen Aspekten heraus ungünstig einzuschätzenden, mangelhaft ausgerichteten Hauseingangs- und Außentüren zum Gebäude zur Vervollständigung der komplexen Maßnahmen zum Wärmeschutz an der baulichen Hülle

Neue Innentüren und -wände gemäß gewünschter Nutzungsanforderungen, damit zugleich Beseitigung von Mängeln zu geringer Durchgangsbreiten und -höhen sowie nicht vorhandener Dämmwirkung und Feuerwiderstandsfähigkeit

-Innenputz, Maler-, Tapezier- und Fliesenarbeiten
- Leistungen im Bereich der Böden und Decken in den einzelnen Geschossen nach Erforderlichkeit gegebener Schadstellen und -ursachen
-Arbeiten im Bereich verschiedener Wandflächen, beispielsweise Treppenhaus und Bodentreppe (Trockenbau, Dämmmaßnahmen ... )
Erneuerung der Fluchttreppe / 2. Rettungsweg vom Saale des OG mit direktem Zugang /Ausgang zum Außenbereich
Entfernung entbehrlicher Einbauten, beispielsweise der Holzverkleidung in den Fluren des EG

Dachbereich
Umdecken des vorhandenen komplex gegliederten und durch verschiedene Dachaufbauten und differenzierte Verlegedetails der Deckung geprägten Schieferdaches des historischen Gebäudes, hierdurch insbesondere umfassende und anhaltend wirksame Beseitigung von Mängeln und Störungen in der Dachdeckung mit Einflüssen auf dessen Funktionsfähigkeit/ Dichtigkeit, die u.a. zu Schäden führten; die Maßnahmen beinhalten das Entfernen der vorhandenen Schieferdeckung einschließlich der dachgliedernden funktionalen Ein- und Aufbauten (Dachentwässerung ... ), den Einbau einer neuen Dachdichtung im Vorfeld des Aufbringens einer neuen Deckung aus Doppelstehfalzdeckung
sowie dem Wiedereinbau zugehöriger Anlagen der Dachentwässerung / Blitzschutz / Lüftung

Erneuerung der Dacheindeckung, einschließlich Auswechslung der Dachschalung
Nach Erforderlichkeit sanierende Eingriffe in die Dachkonstruktion
Erneuerung der Regenentwässerungen (Dachrinnen, Fallrohre) einschließlich der Anbindungen an Entwässerungseinrichtungen im Außengelände
Installation Blitzschutzanlage
Dämmung der obersten Geschossdecke - das Dach selbst verbleibt als Kaltdach

KGR 400 Technische Gebäudeausrüstung
Zeitgemäßes, effizient wirksames System der Wärmeversorgung im EG.
Neue Sanitäranlage mit BEH.WC im EG

Nach Erforderlichkeit Sanierung Elektroinstallation nach Stand der Technik, des Weiteren Brandschutzinstallationen und Rettungswegekennzeichnungen.

KGR 500 Außenbereich
Im Zusammenhang der Arbeiten am Gebäude / Trockenlegung Neugestaltung der angrenzenden Außenflächen einschließlich geordneter Regenwasserführung und -ableitung, Unterbau und Oberflächen sowie Anlegen von befestigten Flächen zur Gewährleistung gesicherter Aufenthalts-/ Arbeitsbereiche und bestmöglich geordneter Funktionsbereiche im Schnittfeld der räumlichstädtebaulichen Anforderungen aber auch funktional-nutzungsbestimmten Aspekten an die Gliederung und Prägung der unmittelbar angrenzenden Außenanlagen eines durch die Öffentlichkeit genutzten Dorfgemeinschaftshauses

Abbruch-/ Rückbauarbeiten Aussenanlagen
Einbau einer Drainageleitung an der Gebäudeaußenkante,
Anlage eines Traufstreifens
Nach Erforderlichkeit sanierende Eingriffe der Anbindung an Ver- und Entsorgungsmedien
(AW, TW, E-Tech) im Nahbereich

- Ende der Beschreibung -

*Hinweis*
5.0  ALLGEMEINE UND TECHNISCHE VORBEMERKUNGEN

  E V M
Einheitliche  Verdingungsmuster
für Bauleistung

*Hinweis*
ALLGEMEINE VORBEMERKUNGEN

Hinweise - Abweichung Lang- und Kurztext
Sofern Lang- und Kurztext voneinander abweichen, gilt immer der Langtext.

Hinweise und Auskünfte zu den Verdingungsunterlagen
Rechtzeitig beantragte Auskünfte werden spätestens 6 Kalendertage in
Fällen besonderer Dringlichkeit 4 Kalendertage vor Ablauf der Angebotsfrist erteilt.
Anfragen sind schriftlich per Mail (info@architektur-hoffmann.de) oder per Fax (09288/55437) einzureichen.

Online - Pläne
Digitale Pläne für die Vergabe werden als pdf-Dateien zur Verfügung gestellt. Die Vergabestelle kann nicht gewährleisten, dass die Pläne maßstabsgetreu wiedergegeben werden. Sollte eine für die Angebotsbearbeitung notwendige Vermaßung fehlen, hat der Bewerber bei der Vergabestelle diese Auskunft zu verlanen.

Besichtigung der Baustelle
Dem Bieter wird dringend empfohlen, vor Angebotsabgabe die Baustelle mit den örtlichen Gegebenheiten und Randbedingungen zu besichtigen, da spätere Forderungen für Erschwernisse aus Unkenntnis der Örtlichkeit
nicht gewährt werden. Termine hierfür sind mit dem AG abzustimmen.

Die Arbeiten können im Einzelfall zu unterschiedlichen Zeitpunkten nach Erfordernis und Aufforderung anfallen.

Es gelten die Allgemeinen Technischen Vertragsbedingungen für die Ausführung der Bauleistungen der
VOB/ C in der zum Zeitpunkt des Vertragsabschlusses gültigen Fassung.

Die Leistungsbeschreibung dient der Preisfindung. Erkennt der Bieter, dass die Leistungen nicht erschöpfend beschrieben sind, so hat er hierauf vor der Angebotsabgabe schriftlich hinzuweisen.

Die angebotenen Einheitspreise gelten für die Ausführung der Leistungen in allen Teilmengen wie Großflächen und in Einzelräumen sowie für zeit und ebenen versetztes Arbeiten nach Abruf durch die AG-Objektüberwachung.

Keine Verwendung gefährlicher Stoffe
Vom Auftragnehmer dürfen keine gesundheitsgefährdenden Stoffe und Bauteile eingebaut werden. Die Werte der derzeit gültigen MAK-Liste sind einzuhalten.

Bauprodukte, Nachweise
Zur Qualität der Bauprodukte wird vor allem auf das Produkthaftungsgesetz vom 15.12.1989 und auf die Bayer.
Bauordnung vom 09.05.2016, hier besonders auf Artikel 15 bis 23, hingewiesen. Die Bauregellisten des Instituts
für Bautechnik in Berlin sollten dem Anbieter vorliegen und bekannt sein.

Bauprodukte dürfen nur verwendet werden, wenn sie für den Verwendungszweck

*  den Vorschriften des Bauproduktengesetzes, der Bauproduktenrichtlinien und der Umsetzung
  sonstiger Richtlinien der Europäischen Gemeinschaften entsprechen und das CE-Zeichen tragen
  (siehe auch Bauregelliste B) oder

*  den in der Bauregelliste A aufgeführten Techn. Regeln entsprechen und auf Grund des Übereinstimmungsnachweises das Ü-Zeichen tragen oder

*  eine allgemeine bauaufsichtliche Zulassung besitzen oder

*  ein allgemeines bauaufsichtliches Prüfungszeugnis erhalten haben oder

*  eine Zustimmung im Einzelfall besitzen oder

*  einer Regelung für sonstige Bauprodukte (für die vorgenannten Punkte nicht zutreffen) entsprechen z.B:
  Nachweis der Gleichwertigkeit.

Gem. Art. 52 Abs.1 BayBO hat der Unternehmer die erforderlichen Nachweise über die Verwendbarkeit der eingesetzten Bauprodukte und Bauarten auf der Baustelle bereitzuhalten. Gem. Art. 77 Abs.5 BayBO ist jederzeit, der bauüberwachenden Stelle, auf der Baustelle bzw. Betriebsstätte Einblick in die Genehmigungen, Zulassungen, Prüfzeugnisse, Übereinstimmungserklärungen, Übereinstimmungszertifikate, Überwachungsnachweise, Zeugnisse und Aufzeichnungen über die Prüfung von Bauprodukten usw. zu gewähren. Diese Nachweise sind vor Baubeginn dem Auftraggeber als Kopie zu übergeben.

Anweisungen
Die Fachbauleitung des AGs obliegt einem Architektur- bzw. Fachingenieurbüro. Anordnungen Dritter dürfen nicht befolgt werden.

Arbeitssicherheit und Gesundheitsschutz
Die Einhaltung sämtlicher Sicherheitsbestimmungen entsprechend der Unfallverhütungsvorschriften bzw. der Sicherheitsvorschriften der Berufsgenossenschaften liegt im Verantwortungsbereich des AN.
Gewerkübliche Sicherheitseinrichtungen sind vom AN zu stellen.

Die Teilnahme an regelmäßigen Sicherheitsbegehungen mit der Bauleitung und dem Sicherheits- und Gesundheitskoordinator (SiGeKo) ist Pflicht und wird nicht gesondert vergütet. Der Sicherheits- und Gesundheitsplan (SiGe-Plan) des AG ist zu beachten.

Nach Auftragserteilung erhält der AN eine Firmenauskunft. Diese ist vollständig auszufüllen und dem SiGeKo
mind. eine Woche vor Beginn der Bauarbeiten zu übergeben.

Dem SiGeKo sind unentgeltlich auf Verlangen Nachweise zur Umsetzung der aktuellen Verordnungen zur Arbeitssicherheit vorzulegen, z.B. Prüfnachweise der Arbeitsmittel und Gefährdungsbeurteilungen. Werden Gefahrstoffe eingesetzt, sind diese zwingend vor Baubeginn anzumelden.

Baustellenverweis
Bei groben Verstößen gegen die sicherheitstechnischen Schutzmaßnahmen oder Verhaltensregeln werden die betroffenen Personen der Baustelle sofort verwiesen. Der AN hat umgehend für geeigneten fachkundigen Ersatz zu sorgen.

Baustellenbesprechungen
Der Auftragnehmer hat zu den Planungs- und Baustellenbesprechungen, die der Auftraggeber durchführt, einen bevollmächtigten und weisungsberechtigten Vertreter zu entsenden, welcher bei Auftragserteilung benannt werden muss. Über die Notwendigkeit der Teilnahme entscheidet die Bauleitung.
Die Besprechungen finden nach Vereinbarung statt.
Das Ergebnis wird in Protokollen festgehalten. Einsprüche gegen das Protokoll sind spätestens in der nächstfolgenden Sitzung geltend zu machen.

Für alle Projektbeteiligten sind neben Vertrag, Plänen und LV auch diese gemeinsam erstellten Protokolle verbindlich. Änderungen der Auftragsinhalte und/oder des Auftragsumfanges (Nachträge) bedürfen einer gesonderten schriftlichen Form außerhalb des Protokolls.

Baufristenplan
Der Auftragnehmer hat einen Baufristenplan über seine vertraglichen Leistungen zu erstellen, anhand dessen die Einhaltung der Vertragsfristen nachgewiesen und überwacht werden kann.

Die Vertragsfristen ergeben sich aus den Besonderen Vertragsbedingungen. Die Festlegungen des Auftraggebers, z.B. zur baufachlichen oder terminlichen Koordinierung mit den übrigen Leistungsbereichen sind zu berücksichtigen.

Bei Änderungen der Vertragsfristen oder bei erheblichen Abweichungen von sonstigen Festlegungen ist der Plan durch den Auftragnehmer unverzüglich zu überarbeiten. Der Plan ist dem Auftraggeber, 10- Werktage nach Auftragserteilung, bei Überarbeitungen unverzüglich jeweils in 2- Ausfertigungen zu übergeben.

Bautagesberichte
Der AN hat arbeitstäglich Bautagesberichte zu führen und der Bauleitung des AG für jeden Tag getrennt in DIN A4-Format einmal wöchentlich vorzulegen bzw. zuzusenden. Sie müssen alle Angaben enthalten, die für die Ausführung und Abrechnung des Auftrages von Bedeutung sind.

Anordnung von Stundenlohnarbeiten
Mit der Ausführung der im Leistungsverzeichnis vorgesehenen Stundenlohnarbeiten ist erst nach schriftlicher Anordnung des Auftraggebers zu beginnen.

Die Stundenlohnzettel sind dem Objektüberwacher spätestens an dem auf die Leistung folgenden Arbeitstag vorzulegen und von diesem abzeichnen zu lassen. Soweit nicht anders ausgeschrieben, müssen im Stundenlohnsatz Lohnnebenkosten, Wegegeld, Auslösung und sonstige Lohnzuschläge (Zuschläge für Überstunden, Feiertagszuschläge, etc.) enthalten sein, einschließlich der Kosten für Handwerkszeug und Kleingeräte.

Gegengezeichnete Stundenlohnzettel bedeuten keine Anerkenntnis eines Vergütungsanspruchs. Dem AG bleibt es vorbehalten zu prüfen, ob die Arbeiten vor Beginn angeordnet wurden und nicht schon mit den Preisen für die Vertragsleistungen (einschließlich Nebenleistungen) abgegolten sind. Stellt sich bei einer späteren Prüfung heraus, dass die nach Stundenlohn berechneten Arbeiten bereits von den Vertragsleistungen umfasst oder zu deren Nebenleistungen gehören, so werden sie trotz unterschriftlicher Anerkennung der Stundenlohnberichte durch den Auftraggeber nicht vergütet. Bei etwaiger Doppelzahlung durch den Auftraggeber besteht eine Rückerstattungspflicht des Auftragnehmers; auf einen Wegfall der Bereicherung kann sich der Auftragnehmer nicht berufen.

Gerätestunden für Kleingeräte
z.B. Bohrer, Flex, usw. sind in die Einheitspreise einzurechnen und werden auch für Stundenlohnarbeiten
nicht gesondert vergütet.

Abfall
Die Beseitigung von Schutt, Abfall, Verpackungs- und Abdeckmaterial hat laufend und arbeitstäglich zu erfolgen. Die Kosten dieser Baureinigung und die Kosten für Bereitstellung und Abfuhr der Schuttbehälter sind mit den Leistungspreisen abgegolten. Grundsätzlich gilt, dass die Baustelle täglich besenrein zu hinterlassen ist. Kommt der AN der Schuttbeseitigung trotz Aufforderung nicht nach, veranlasst die Bauleitung ohne weitere Aufforderungen die Beseitigung durch eine Fremdfirma, die Kosten gehen zu Lasten des Auftragnehmers. Die Mengenermittlung und Zuordnung erfolgt nach billigem Ermessen der Bauleitung, wobei dem Auftragnehmer der Nachweis offen bleibt, dass er den Schutt bzw. Abfall nicht verursacht hat, bzw. nur in wesentlich geringerem Umfang.

Die Bereitstellung, das Befüllen und das Abfahren von Schuttcontainern erfolgt durch den jeweiligen Auftragnehmer. Dieser hat je nach Erfordernis für unterschiedlichen Bauschutt unterschiedliche Container aufzustellen. Die Kosten hierfür sowie die Entsorgungskosten (Deponie bzw. MVA) sind in die jeweiligen Einheitspreise einzurechnen. Die erforderlichen Genehmigungen auf der Grundlage des Kreislaufwirtschafts- und Abfallgesetzes sind durch den jeweiligen Auftragnehmer zu beantragen. Hierzu gehören auch alle Nachweis- und Anzeigepflichten aus der Verordnung über Verwertungs- und Beseitigungsnachweise. Der Aufwand für vorgenannte Verfahren ist in die Einheitspreise einzukalkulieren. Die Entsorgungsnachweise gemäß der Abfallsatzung sind dem AG spätestens mit der Schlussrechnung zu übergeben.

Baustrom und Bauwasser
Strom und Wasser stellt der AG nur innerhalb der Baustelle zu betrieblichen Zwecken zur Verfügung. Der Auftraggeber stellt den Firmen an zentraler Stelle eine Wasserentnahmestelle zur Verfügung. Zur Stromversorgung wird bauseits  ein Baustromverteiler aufgestellt.
Die weitere Versorgung mit Wasser bzw. Strom ab dieser Abnahmestellen ist Sache des Auftragnehmers.

Sanitäre Einrichtungen
Ein WC-Kabine wird  für alle Auftragnehmer bereitgestellt. Die Einrichtung wird bauseits vorgehalten und
betrieben.

Lager-, Arbeits- und Unterkunftsflächen
Lager- und Arbeitsflächen im Außenbereich werden den Auftragnehmern nach Abstimmung von der Bauleitung des AG zugewiesen. Bauablaufbedingte Umsetzungen von Teilen der Baustelleneinrichtung und dgl. sind nach Aufforderung durch den AG unverzüglich vom AN zu veranlassen. Nach Beendigung der Arbeiten sind die Flächen in den Originalzustand zurück zu versetzen.

Herstellen von Zeichnungen und Unterlagen
Leistungen des Auftragnehmers
Eine erforderliche Planvorlage des AN hat in Abstimmung mit dem AG so rechtzeitig zu erfolgen, dass die vertraglich vereinbarten Ausführungstermine unter Berücksichtigung von Planprüfung und der erforderlichen Lieferfristen eingehalten werden.

Der Auftragnehmer hat seine Leistungen unter seiner eigenen Verantwortung nach dem Vertrag zu erbringen. Dazu gehören auch Werkstatt-/Montagepläne, Bedienungsanleitungen etc. Deshalb werden vom Auftraggeber oder seinem Erfüllungsgehilfen diesbezüglich keine Freigaben, Anerkenntnisse oder sonstige Rechtserklärungen abgegeben. Die Kenntnisnahme des Auftraggebers entbindet den Auftragnehmer nicht von seiner vollen Verantwortung und Haftung für die Richtigkeit und vertragsgerechte Ausführung seiner Leistung. Dies gilt auch für etwaige Planfreigaben.

In der Regel erfolgt nur eine Prüfung im Hinblick auf die Gestaltung und die technischen Vorgaben.

Sofern im Leistungsverzeichnis die Lieferung und Erstellung von Plänen in digitaler Form gefordert ist, sind diese zwingend nach den Vorgaben des Auftraggebers (insbesondere hinsichtlich der Einhaltung von Layerstrukturen, Planstempel etc.) zu erstellen.

Auf Verlangen des Auftraggebers hat der Auftragnehmer vor Inangriffnahme der Leistungen und Bestellung von Stoffen, Materialien und Bauteilen kostenlos Muster, Proben, Gütenachweise usw. vorzulegen. Genehmigte Muster und Proben verbleiben bis zur Abnahme der Vertragsleistung beim Auftraggeber.

Sprache
Alle Äußerungen des Auftragnehmers müssen in deutscher Sprache abgefasst sein. Fremdsprachliche schriftliche Erklärungen Dritter (z.B. Bescheinigungen von Behörden) sind mit deutscher Übersetzung einzureichen. Die Übersetzung behördlicher Bescheinigungen muss vom Konsulat beglaubigt sein.

Der Auftragnehmer hat dafür zu sorgen, dass während der Arbeit auf der Baustelle ständig eine Person anwesend ist, die es ermöglicht, in deutscher Sprache zu verhandeln.

Kommt der Auftragnehmer dieser Verpflichtung trotz Mahnung durch den Auftraggeber nicht nach, so ist der Auftraggeber berechtigt, einen Dolmetscher auf Kosten des Auftragnehmers heranzuziehen.

Schweißarbeiten
Für evtl. auf der Baustelle erforderliche Schweißarbeiten ist eine Schweißerlaubnis einzuholen.

Die Schweißnähte dürfen grundsätzlich nur von geprüften Schweißern ausgeführt werden. Dem Gebot sind entsprechende Nachweise geeigneter Mitarbeiter nebst vergleichbarer Referenzen beizufügen. Vor Beginn der Arbeiten sind die Zeugnisse dem Bauleiter zur Prüfung vorgelegt worden.

Versicherungs- und Verbrauchskosten
Die Kosten des Verbrauchs von Baustrom und -wasser sowie der Bauwesenversicherung werden durch Umlagen verrechnet und von den einzelnen Gewerken getragen. Es werden anteilig folgende Verbrauchskosten für Baustrom, Bauwasser und Bauwesenversicherung in

Ansatz gebracht und einbehalten:
Baustrom, Bauwasser, Toilettenbenutzung: 0,3 % der Brutto - Auftragssumme
Bauwesenversicherung: 0,25 % der Brutto - Auftragssumme

Verjährungsfrist für Mängelansprüche
4 Jahre außer bei wartungsbedürftigen maschinentechnischen und elektronischen Anlagen ohne Wartungsvertrag.

Planungsunterlagen
Dem AN werden die für seine Arbeit erforderlichen Planunterlagen vom Bauherrn bzw. vom Planer generell nur 1-fach als Papierdruck und bei Bedarf zusätzlich als pdf-Datei auf CD-ROM übergeben. Alle für die Ausführung maßgebenden Pläne und Zeichnungen müssen vom AN jederzeit auf der Baustelle zur Verfügung gehalten werden.

Nachunternehmer
Der AN hat bei Angebotsabgabe die von ihm als Nachunternehmer vorgesehenen Firmen zu benennen. Generell ist der Einsatz von Nachunternehmern rechtzeitig vor Beauftragung dem Auftraggeber zur Genehmigung vorzulegen. Erst nach Freigabe des AG darf der NU tätig werden. Eventuelle Terminverzögerungen sind immer in Verantwortung des AN.

Normen und Richtlinien
Es gelten die anerkannten Regeln der Technik und die VOB/Teil B und C, in der aktuellen Fassung, voll inhaltlich.

Gerichtsstand
Gerichtsstand für die Austragung von Streitigkeiten ist der Sitz des Bauherrn. Während der Streitigkeiten darf der Auftragnehmer ohne Genehmigung des Bauherrn seine vertraglichen Arbeiten weder ganz noch teilweise einstellen.

WEITERE ZUSÄTZLICHE  VERTRAGSBEDINGUNGEN

Kulturhistorische Funde
Werden vom Auftragnehmer Funde gemacht, die von kulturhistorischer Bedeutung sein könnten, ist sofort der Auftraggeber oder dessen örtlicher Bauleiter zu informieren.

Lieferung und Einbau
Soweit im Einzelfall keine abweichende Festlegung getroffen wurde, beinhalten die Positionen die Liefeung und den Einbau.

Baulärm
Auf der Baustelle dürfen nur schallgedämmte Baumaschinen eingesetzt werden.
Auf angrenzende Bebauung und Gebäude ist Rücksicht zu nehmen.

Ver- und Entsorgungsleitungen
Der Auftragnehmer hat sich vor Ausführung der Arbeiten über die Lage von Leitungen, Kabeln, Dränen,
Kanälen u. dgl. beim Auftraggeber und bei den für die Ver- und Entsorgungsanlagen zuständigen Trägern
zu unterrichten.

Vor Beginn der Arbeiten hat sich der Auftragnehmer außerdem bei allen zuständigen Stellen über eventuell vorhandene Ver- und Entsorgungsleitungen sowie deren Schutz zu informieren. Bei allen Arbeiten, mit oder ohne Geräteeinsatz, im Bereich der Leitungstrassen sind grundsätzlich die einschlägigen Vorschriften der BayBO und der Berufsgenossenschaften, der VDE, sowie die Merkblätter und Hinweise des örtlichen Energieversorgers einzuhalten.

Schäden an Ver-. und Entsorgungsleitungen, sowie daraus entstehende Folgekosten gehen zu Lasten des Auftragnehmers.

Entsorgung von Bauschutt und sonstigem Abbruchmaterial:
Bauschutt sowie Abbruchmaterialen, die aus dem Leistungsbereich des AN hervorgehen, sind vom AN auf
Container zu laden, abzutransportieren, und fach-, sach- und umweltgerecht entsorgen.

Alle Teile, die nicht für den Wiedereinbau bestimmt sind, an zugelassene Entsorgungsstelle zu entsorgen.

Der Nachweis der Entsorgungsstelle und der Bezahlung der Deponiegebühren sind der Schlussrechnung
beizufügen.

Reinigung
Die Baustelle ist täglich zu reinigen, inkl. Reinigung bei Fertigstellung einzelner Arbeitsabschnitte.

Werbung
Firmentafeln und Werbebanner sind nicht zulässig. Werbung auf der Baustelle ist nur nach vorheriger schriftlicher Zustimmung des Auftraggebers zulässig.

Alkoholverbot- und Rauchverbot
Auf der Baustelle herrscht Rauchverbot.
Das Konsumieren von Alkohol und/oder Drogen ist ebenfalls untersagt.

Daten und Auskünfte über die Baumaßnahme
Daten und Auskünfte über die Baumaßnahme darf der Auftragnehmer Dritten nur mit vorheriger Zustimmung des Auftraggebers weitergeben. Dies gilt auch nach Abschluss der Bauarbeiten für die Erteilung von Referenzen oder der geplanten Veröffentlichung in Firmenbroschüren, Internetauftritten etc.

Rechnungen
Rechnungen sind im Original, in Papierform, 2-fach, mit Adresse des AG auszustellen
und ausschließlich bei der  Ausschreibenden Stelle -  Architekturbüro Hoffmann, Bad Steben - einzureichen.
Auf allen Rechnungen ist sowohl die Maßnahme als auch die Adresse des AG anzugeben.
Rechnungsstellung für Abschlagszahlungen und Schlussrechnungen nach VOB.

- Ende der allgemeinen und zusätzlichen Vorbemerkungen -

*Hinweis*
TECHNISCHE VORBEMERKUNGEN

2.  BESONDERER TEIL

2.1  Geltungsbereich und Ausführungsgrundlage

  Der sachliche Geltungsbereich ergibt sich ebenso wie die technische Ausführung aus DIN 18330 - Mauerarbeiten.
  Für Abdichtung gegen Bodenfeuchtigkeit gilt für die waagerechte Abdichtung in Wänden Abschnitt 3.2.1 der DIN 18336 - Abdichtungsarbeiten - und gleichwertig daneben Abschnitt 6.2 der DIN 18195-4.

  Weiter sind zu beachten:
  Bei der Sanierung von Schornsteinen: Gütesicherung nach RAL-RG 517; die Vorschriften werden auch Vertragsinhalt, wenn der Auftragnehmer nicht im Besitz des Gütezeichens ist.

  DIN EN 826- Wärmedämmstoffe für das Bauwesen; Bestimmung des Verhaltens bei Druckbeanspruchung

2.2  Stoffe, Bauteile

  Die Herkunft der Steine und Ziegel ist auf Verlangen nachzuweisen. Es darf auch hier nur genormtes oder durch ein in Deutschland anerkanntes Zertifikat nachweislich gütegeprüftes Material verwendet werden.

  Anker aus nichtrostendem Stahl sind nach DIN EN 10088-1 - Verzeichnis der nichtrostenden Stähle - herzustellen.

2.3  Ausführung

  Der Auftragnehmer hat sich vor Arbeitsausführung über die genaue Lage von Hindernissen, wie Leitungen, Kabel, Kanäle, Vermarkungen u. dgl. zu informieren und ggf. eine Aufgrabungserlaubnis der Rechtsträger einzuholen.

  Mischmauerwerk, d. h. die Kombination unterschiedlicher Ziegel- bzw. Steinarten, ist untersagt. Mörtel unterschiedlicher Arten und Gruppen dürfen grundsätzlich nicht gleichzeitig an einem Objekt verarbeitet werden. Großformatige Ziegel dürfen nur durch Sägen getrennt werden; Ausgleichsmörtelfugen sind nicht zugelassen.

  Wird im Leistungsverzeichnis Mauerwerk ausgeschrieben ohne weitere Forderungen, so ist von Rezeptmauerwerk auszugehen.

  Mauersteine und -ziegel sind nur in genormten Formaten zu verwenden. Sofern Paßstücke lieferbar sind, sind diese grundsätzlich zu verwenden, wenn große Formate zum Einsatz kommen.

  Sind für die Ausbildung von Kanten im Außenmauerwerk bei großformatigen Zahnziegeln keine Formsteine vorhanden, sind kleinere Formate gleicher Saugfähigkeit einzubauen unter Beachtung von DIN 1053-1, Abschnitt 9.3.

  Die gezahnte Fläche von Zahnziegeln darf nicht in der Ansichtsfläche von Außenwänden zu sehen sein. Das nachträgliche Verstreichen mit Mörtel ist ein Mangel. Das gilt analog für die entsprechenden Schnittflächen von Hochlochziegeln.

  Mauerwerksteile sowie alle tragenden und aussteifenden Wände sind grundsätzlich gleichzeitig im Verband hochzuführen.
  Im mit der Bauleitung abzusprechenden Ausnahmefall bei nachträglicher Einbindung ohne Anker ist nur liegende oder stehende Verzahnung zulässig. Loch- oder Stockverzahnung ist verboten.

  Nichttragende innere Trennwände, die nicht zur Gebäudeaussteifung herangezogen werden, sind grundsätzlich erst nach Fertigstellung des Rohbaus einzubauen, soweit baustellenbezogen nichts anderes festgelegt ist. Im Regelfall bleibt die Wahl der starren Wandanschlüsse (Nut, Verzahnung, Anker) dem Auftragnehmer überlassen. Bei nichttragenden Wänden ist sicherzugehen, daß keine starre Verbindung zur Decke entsteht, die Spannungen durch Vertikalkräfte verursachen kann.

  Nachträglich eingezogenes Brüstungsmauerwerk ist wegen der Gefahr der Rißbildung im Putz grundsätzlich zu vermeiden. Ist es aus technologischen Gründen erforderlich, so ist das mit der Bauleitung vorher abzustimmen. Die zum Ausmauern bestimmten Ziegel sind am Ort einzulagern, um die gleiche Beschaffenheit wie das übrige Mauerwerk zu garantieren. Eine Anschlußbewehrung, z.B. aus Estrichgitter ist einzubringen.
  Diese ausschließlich vom Auftragnehmer zu vertretenden Mehrleistungen gelten als Nebenleistung.

  Bei abgehängten Decken sind die gemauerten Trennwände grundsätzlich bis zur Rohdecke zu führen.

  Nägel dürfen nicht auf Zug beansprucht werden (mit Ausnahme besonderer Zulassungen). Insbesondere Deckenbekleidungen einschließlich der Unterkonstruktion müssen geschraubt werden.

  Es ist durch geeignete Maßnahmen zu gewährleisten, daß die Beschaffenheit des auf der Baustelle verarbeiteten Mörtels über den Zeitraum der gesamten Leistung hinweg gleich bleibt und auf das Wasseraufnahmevermögen des verarbeiteten Steines abgestimmt ist. Die Auswahl der Zuschlagstoffe ist dementsprechend zu treffen. Farbstoffzusätze sind nicht vorgesehen. Alle Fugen sind gleichfarbig auszuführen. Grundsätzlich sind alle Stoß-, Lager- und Außenfugen satt und hohlraumfrei auszuführen. Die Fugen sind bis zur Sichtfläche zu vermörteln, soweit es sich nicht um mörtelfreie Fugen handelt. Werk-Frischmörtel und Mehrkammer-Silomörtel darf nur nach ausdrücklicher Genehmigung durch die Bauleitung verwendet werden.

  Dabei ist zu garantieren, daß er die nach den zutreffenden DIN-Vorschriften geforderten Eigenschaften aufweist.

  Mörtel unterschiedlicher Arten und Gruppen dürfen auf der Baustelle nur dann gleichzeitig verwendet werden, wenn eine Verwechselung ausgeschlossen ist. Dazu ist eine getrennte Lagerung und äußere Kennzeichnung erforderlich.

  Bei unvermörtelten Stoßfugen soll der Abstand der Steine nicht größer als 5 mm sein.
  Das in DIN 1053 geforderte vollflächige Ausbilden von Lagerfugen gilt auch für großformatige Steine und Bauteile; das Ausbilden von lediglich zwei Mörtelstreifen erfüllt die Forderung nicht und gilt als wesentlicher Mangel.

  Alle groben Verschmutzungen am Mauerwerk sind täglich zu entfernen, bevor der Abbindeprozeß abgeschlossen ist. Spezielle Reinigungsverfahren bei starker Verschmutzung sind vor Ausführung mit dem Auftraggeber festzulegen.
  Löcher im Mauerwerk (z.B. entstanden durch Gerüste oder das Befestigen von Schalung) sind vor Aufbringen des Putzes oder einer anderen Außenhaut zu beseitigen.

  Mauersteinversetzungsgeräte ("Deckenkräne") dürfen nur nach Zustimmung der Bauleitung eingesetzt werden, es sei denn, die Decken haben ihre projektierte Tragfähigkeit erreicht und die zulässigen Einzellasten werden durch das Gerät nicht überschritten.

  Für Sichtmauerwerk gilt:
    -  Muster sind auf Verlangen vorzulegen
    -  Sichtmauerwerk ist je nach Einbauort und nach Absprache mit der Bauleitung gegen Verschmutzung zu schützen. Im Sockelbereich ist i.d.R. eine Folie für die Bauzeit dauerhaft zu befestigen und nach Abschluß der Putzarbeiten zu beseitigen.
    -  Bei Verblend- und Sichtmauerwerk sind grundsätzlich Ziegel einer Bestellung zu verwenden, um Farbunterschiede zu vermeiden. Bei Erfordernis sind die Ziegel verschiedener Paletten zu mischen.
    -  Sichtmauerwerk aus Mauerziegeln oder künstlichen Steinen ist im regelmäßigen Verband - wenn nicht anders festgelegt - nach Wahl des Auftragnehmers auszuführen. Die verwendeten Steine oder Ziegel müssen einer einheitlichen Sortierung angehören. Auf eine gleichmäßige Ausbildung der Fugen sowie der Stein- und Ziegelkanten ist zu achten. Das gilt auch für nur aus Sichtmauerwerk bestehende Wände.
    -  Elemente aus verschiedenen Chargen innerhalb einer zusammenhängenden Fläche sind grundsätzlich nicht zulässig. Ist es aus produkttechnischen Gründen unvermeidbar, daß leichte Struktur- und Farbunterschiede auftreten können, so sind die Einzelteile aus verschiedenen Paletten zu entnehmen und zu mischen. Der Bauherr ist vorher auf diesen Umstand hinzuweisen und um sein Einverständnis zu ersuchen.
    -  Verblendmauerwerk darf im Zusammenhang mit dem Aufmauern mit Mauermörtel verfugt werden; beim nachträglichen Verfugen ist Fertigfugenmörtel zu verwenden, der einen Zusatz für das Wasserrückhaltevermögen enthalten sollte.
    -  Bei einschaligem Sichtmauerwerk mit Hintermauerung sollen Verblender und Steine für die Hintermauerung aus Material gleicher Druck- und Saugfähigkeit bestehen.
    -  Verblendziegel sind vor Transportschäden zu bewahren und gegen Verschmutzung und Witterungseinflüsse geschützt zu lagern.
    -  Leichtmörtel und Werkfrischmörtel (auch mit Abbindeverzögerer) sind für einschaliges Sichtmauerwerk nicht zugelassen.
    -  Schnittflächen von Steinen sind nicht in die Sichtfläche zu legen.
    -  Bei längeren Arbeitsunterbrechungen und bei Regen ist das Mauerwerk abzudecken; es muß auch vor Spritzwasser von den Arbeitsbühnen der Gerüste geschützt werden, falls diese nicht aus durchlässigem Material bestehen.

  Verblendmauerwerk ist von Gerüsten zu mauern, deren Verankerungen außerhalb der Verblendfläche liegen.

  Natursteinmauerwerk jeder Art ist im vertikalen Abstand von ca. 2,00 m mit einer horizontalen, mauerwerkstiefen Fuge auszugleichen. Die größten Steine sind an Mauerwerksecken und -enden einzubauen. Hohlräume sind mit kleineren Steinen auszufüllen. Hinterfülltes oder hintermauertes Natursteinmauerwerk ist aus Läufern und Bindern herzustellen. Sie können innerhalb einer Schicht oder - bei parallelen Lagerfugen - schichtenweise wechseln. Auch bei scheitrechten Bögen ist der Schlußstein mittig zu setzen. Verbindungsklammern müssen verzinkt sein.

  Der Auftragnehmer ist verpflichtet, die erforderlichen Maßnahmen zum Schutz vor Winterschäden zu treffen. Dazu gehört auch die ggf. erforderliche Kontrolle der Baustelle, insbesondere der Schutz der Meßeinrichtungen unabhängig von deren Rechtsträgerschaft.

  Frisches Mauerwerk ist bei Eintritt von Frost zu schützen. An oder auf gefrorenem Mauerwerk oder Mörtelgrund darf nicht weitergearbeitet werden. Gefrorene Baustoffe dürfen nicht verarbeitet werden. Durch Frost geschädigtes Mauerwerk ist unverzüglich abzutragen.

  Sind Ziegelflachstürze ausgeschrieben, dürfen alternativ Stahlbetonstürze mit Ziegel-U-Schalen als verlorene Schalung eingebaut werden.
  Ziegelstürze sind so abzusteifen, daß sie beim Betonieren von Decken u.ä. nicht aus ihrer Lage gedrückt werden können oder unzulässigen Belastungen vorübergehend ausgesetzt sind.

  Ziegelflachstürze müssen mindestens 11,5 cm Auflager auf jeder Seite haben. Die Auflager sind mit Mörtel herzustellen. Vor Einbringen von Ortbeton sind die Ziegelschalen abzusteifen und vorzunässen. Rolladenkästen aus Ziegelformstücken sind dreiseitig wärmegedämmt auszuführen.

  Werden zur Druckverteilung unter Einzellasten Mauerwerksteile in einer höheren Festigkeit verlangt, als für das übrige Mauerwerk vorgesehen ist, so sind die dafür benötigten Baustoffe getrennt zu lagern; außerdem ist der Liefernachweis zu führen.

  Bei massiven Dachdecken (bzw. bei Geschoßdecken nach Absprache mit der Bauleitung) sind zur Vermeidung der Kantenpressung ca. 3 cm breite und 1 cm hohe Dämmstreifen raumseitig anzubringen.
  Bei Aufbringen von Ortbeton sind die Ziegelhohlräume grundsätzlich abzudecken.

  In Außenwänden sind die Stirnseiten der Deckenauflager zu dämmen; falls möglich, sind Deckenabmauerungsziegel zu verwenden.
  Falls in zu putzenden Außenwänden für das Auflager von Stahlbeton-Dachdecken kein Gleitlager erforderlich ist, sind diese durch Rückverankerungen an der Innenseite der Außenwände anzuschließen, um die Gefahr konstruktionsbedingter Risse zu minimieren.

  Wandschalen zweischaliger Wände sind an ihren Berührungspunkten, z.B. an Anschlägen in Öffnungen, durch eine wasserundurchlässige Sperrschicht zu trennen. Entwässerungsöffnungen (z.B. offene Stoßfugen) müssen unmittelbar über der Fußpunktabdichtung der Vorsatzschale liegen. Lüftungsöffnungen sind im oberen Bereich - dazu zählen in diesem Sinne auch Brüstungsbereiche - anzubringen. Die Entwässerungsöffnungen dürfen auf die erforderliche Fläche der Lüftungsöffnungen angerechnet werden.

  In der Außenschale zweischaligen Mauerwerks sind grundsätzlich vertikale Dehnungsfugen auszubilden. Dazu gelten folgende Richtwerte als Abstand der Fugen:
    -  Ausbildung mit Luftschicht mit oder ohne zusätzliche Wärmedämmun: 10 - 12 m
    -  Ausbildung mit Kerndämmung  :  6 - 8 m
    -  Mauerwerk mit Putzschicht: 10 - 12 m

  Abfangkonstruktionen in zweischaligen Außenwänden, die nach dem Einbau nicht mehr kontrollierbar sind, müssen dauerhaft gegen Korrosion geschützt sein.

  Beim Einsetzen von Dübeln ist zu beachten:
    -  Bei Hochlochziegeln dürfen keine Bohrhämmer eingesetzt werden
    -  Bei porosierten Lochziegeln ist auch kein Schlagbohren erlaubt; es sind Hartmetallbohrer zu verwenden.

  Dübel zur Befestigung müssen auf den Untergrund abgestimmt sein; ihre Spreizkräfte dürfen keine zu großen inneren Spannungen erzeugen. Bei nicht ausreichend festem Untergrund sind Injektionsanker zu verwenden.

  Vor der Durchführung von Stemm-, Bohr- und Einsetzarbeiten an Estrichen, geputzten Wänden und Decken sind Leitungen mit einem Suchgerät zu orten.

  Bei nachträglich einzubauenden Sturzträgern sind die Auflager nicht zu stemmen, sondern zur Erhaltung der Altbausubstanz zu sägen oder zu fräsen.

  Bei Arbeiten mit Schußapparaten gilt die UVV (VGB 45) uneingeschränkt. Die Arbeiten dürfen nur nach Genehmigung durch die Bauleitung durchgeführt werden. Die Genehmigung soll schriftlich erteilt werden; sie ist auf bestimmte Bauteile, Räume und Zeiten zu beschränken.

  Auf der Baustelle gelagerte Mauerziegel sind vor Niederschlägen zu schützen. Ebenso sind bei längeren Arbeitsunterbrechungen Wände, Fensterbrüstungen u. dgl. mit Folie abzudecken.

  Lose Ausblühungen sind durch trockenes Bürsten (keine Metallbürsten) zu beseitigen.

  Ungeschützte Bauteile aus Aluminium dürfen keinen Kontakt mit Zement- oder Kalkmörtel haben. Nicht korrosionsgeschützte Stahlteile dürfen nur mit reinem Zementmörtel eingesetzt oder umhüllt werden.

  Baustoffe, Bauteile und Bauart von Hausschornsteinen mit metallischen Innenschalen müssen einer allgemeinen oder speziellen bauaufsichtlichen Zustimmung entsprechen. Der Nachweis der Feuchte-Unempfindlichkeit ist damit zu erbringen.

  Horizontale Mauerwerksdichtungen sind unabhängig von der Planung dann in ihrer Höhenlage zu verändern, wenn sich bei der Bauausführung eine Änderung der Höhe des Geländes, z. B. durch Anschüttung, Wegebau, erkennen läßt, die von der Planung abweicht. Der Auftragnehmer hat in diesem Fall vor Ausführung die Bauleitung zu verständigen.

  Abtreppungen in horizontalen Mauerwerksdichtungen - auch im Bereich zweischaliger Wände - sind nur über ausgerundete Mörtelkehlen und -kanten zu führen.

  Können bei mörtelfreien Stoßfugen aus vom Auftragnehmer nicht zu vertretenden Gründen die Höchstabstände der Mauerziegel nicht eingehalten werden, sind die Fugen vollfugig zu vermörteln.

  Blockstufen aus Werkstein sind mit gebrochenen Vorderkanten herzustellen. Stufen mit keilförmigem Querschnitt sind an der unteren Kante grundsätzlich mit Auflagerfalz, an der hinteren Kante mit dazu passender Brechung oder Fase auszubilden.

  Bei der Sanierung von Mauerwerk in feuchten Räumen, Kellern, Gewölben u.ä. ist grundsätzlich die vorhandene Mörtelgruppe beizubehalten; das gilt besonders für Natursteinmauerwerk.

  Für Ziegelpflaster ist zu beachten:
    -  Die verdichteten Flächen sind mehrmals mit Sand abzustreuen, überschüssiges Material ist einzufegen.
    -  Die vom Hersteller empfohlenen Fugenbreiten sind einzuhalten, um Kantenpressungen zu vermeiden.
    -  Das Einschlämmen mit zement- oder kalkhaltigem Mörtel ist grundsätzlich nicht vorgesehen, erforderlichenfalls sind Vorkehrungen gegen Verschmutzung sowie spätere Ausblühungen (besonders im Innenbereich) zu treffen.

  Bei Wänden mit Brandschutzforderungen sind unvermörtelte Stoßfugen oberseitig zu verstreichen, Grifftaschen sind mit Mörtel zu füllen.

  Für Gasheizungen sind nur "feuchtigkeitsunempfindliche" Schornsteine im Sinne von DIN 18160 einzubauen.

  Zweischalige Haustrennwände müssen zur Vermeidung von Körperschallübertragung an jeder Stelle - auch im Bereich der Deckenauflager und der Brandwände über der Dachhaut - schalltechnisch entkoppelt sein.

  Für Kabel- oder ähnliche Abschottungen in Mauer- und Deckenöffnungen mit Brandschutzforderungen sind spezielle quellfähige Brandschutzmörtel zu verwenden. Die Eignung ist nachzuweisen. Das gilt entsprechend für Dichtungsmassen in Randbereichen und für Ringspalten sowie für Leerschotte und Nachinstallationselemente (Keile o.ä.)

  Bei der Montage von Porenbeton-Bauteilen ist die Verwendung von Holzteilen oder Bruchstücken von Steinen zur Ausrichtung nicht gestattet. Es sind unverzüglich wieder zu entfernende Kunststoffkeile zu verwenden.

  Rücklagemauerwerk für Dichtungen gegen drückendes Wasser, welches wieder abzubrechen ist, darf nur in MG I gemauert werden. Wird auf der wasserabgewandten Seite der vertikalen Dichtung konstruktives Mauwerwerk erstellt, so ist zwischen Dichtung und Mauerwerk ein 5 cm breiter Zwischenraum zu belassen, der beim Aufmauern schichtweise mit MG III zu verfüllen und vorsichtig zu verdichten ist.

  Balkenköpfe und andere Bauteile aus Holz, die in Mauerwerk einbinden, sind grundsätzlich mit einem chemischen Holzschutz nach DIN 68 800 zu versehen.

2.4  Preisinhalte

  Soweit in der Ausschreibung und dem Leistungsverzeichnis nichts anderes vorgesehen ist, gilt in Ergänzung der DIN-Vorschriften:

  In die Preise ist auch einzurechnen:
    -  Das Einbinden und Verankern von Zwischenwänden mit den anschließenden Böden, Wänden und Decken
    -  Das Glätten aller Flächen für die waagerechten Mauerwerksabdichtungen mit reinem Zementmörtel
    -  Das Ausgleichen der Deckenauflager nach Angaben der Bauleitung und des Statikers (das Problem der Kantenpressung beachten)
    -  Das Ausgleichen der äußeren und inneren Fenstersohlbänke für die Aufnahme der Sohlbankabdeckungen auf genaue Höhe mit Mörtel
    -  Schutzmaßnahmen für Sichtmauerwerk
    -  Das Entfernen belassener Abdeckungen und Umwehrungen von Öffnungen nach Aufforderung durch die Bauleitung
    -  Das Entfernen von Halterungen für Konsolgerüste
    -  Das Mitbenutzen von Gerüsten des Auftragnehmers während dessen Tätigkeitszeitraumes durch andere Auftragnehmer, sofern keine Behinderungen entstehen
    -  Das Vorhalten von Abdeckungen und Umwehrungen bis zu 4 Wochen über die eigene Benutzungszeit hinaus
    -  Das Einlegen der Dämmstreifen zum Anschluß unbelasteter Trennwände an Decken
    -  Das Anschließen von Fachwerkausmauerungen durch Dreikantleisten und Trennstreifen sowie Anschleifen der Steinköpfe
    -  Der elastische Anschluß von Wänden oder Füllungen aus Glasbausteinen an angrenzende Bauteile einschließlich der Aufstandsfläche
    -  Das Liefern und Einbauen von Kleineisenteilen nach Herstellervorschrift bei der Montage von Systemblöcken und Modulblöcken aus Porenbeton

  Ist der Auftragnehmer mit der Verkehrssicherung der Baustelle beauftragt, so gehört dazu auch die laufende Kontrolle der Sicherungseinrichtungen. Die zeitlichen Abstände der Kontrollen richten sich nach den örtlichen Gegebenheiten.

  Das sachgemäße Dichten der ausgeschriebenen Feuerschutz-Bauteile an den Baukörper ist in den Preis einzurechnen.

  Ist für Normelemente oder -bauteile eine allgemeine statische Berechnung Bestandteil des Preises und ist sie auf Verlangen vorzulegen oder - als Kopie - auszuhändigen, so gehört dieses zu den Nebenleistungen.

  Schutzmaßnahmen für die Erhaltung der Altbausubstanz bei Umbau- und Reparaturarbeiten sind ggf. in gesonderten Positionen beschrieben und gelten grundsätzlich als Besondere Leistung.

  Baubehelfe im Sinne von Nr. 4.1.1 DIN 18330 sind z.B. Lehrgerüste für Schalungen, Bögen, Gewölbe sowie Transportbrücken für die eigene Tätigkeit und Schalungen.

2.5  Abrechnungshinweise

  Für den Abzug von Fenster- und Türöffnungen gelten die lichten Öffnungsmaße (Konstruktionsmaße).

  Werden Durchbrüche oder Schneidarbeiten in Mauerwerk, Beton oder Stahlbeton nach m ausgeschrieben, so gilt als Aufmaß die gemäß Zeichnung oder Angabe auszuschreibende Länge. Gleiches gilt, wenn die Ausschreibung nach Stück unter Angabe der Fläche oder Größe erfolgt.
  Technologische Zwischenschnitte können nicht gesondert berechnet werden.

  Für Nr. 5.1.3 DIN 18330 gilt:
  Zur Vereinfachung der Abrechnung wird auf eine genaue Flächenermittlung verzichtet. Bogenförmige Öffnungen werden in Rechtecke verwandelt, deren Breite der Öffnung oder der Nische entspricht und deren Höhe in jedem Fall 2/3 der Stichhöhe beträgt.

- Ende der Vorbemerkungen -

*Hinweis*
|

 |
 |

 |
 |
 |
 |
 |
 |
 |
 |
 |
 |
 |
 |
 |
 |

6.0  LEISTUNGSBESCHREIBUNG |
 |
 |
 |
E V M
Einheitliche  Verdingungsmuster
für Bauleistung |

### 1 Baumeisterarbeiten

#### 1.1 Baustelleneinrichtung

**1.1.1**
Baustelleneinrichtung
Einrichtung der Baustelle für sämtliche
erforderlichen aufgeführten Leistungen, wie z.B. :

- Maschinen, Werkzeuge. Geräte
- Container, Lagerboxen
- Schutzgerüste, Absperrungen
- Einrichtung der Lager- und Arbeitsflächen
  in Rücksprache mit dem AG
- Baustellensicherung
- Beschilderung

inkl. Sicherung der Baustelle nach gültigen
Unfallverhütungsvorschriften, Beleuchtung,
Auf- und Abbau der Baustelle sowie eine abschließende Räumung und Säuberung der
Baustelle, vollständige Entfernung der durch
die Rückbaumaßnahmen und den Baustellenbetrieb angefallenen oder installierten Materialien.

Bauwasser und Baustrom  werden vom Bauherrn
verauslagt. Dafür werden dem Auftragnehmer
3 Tausendstel der Abrechnungssumme abgezogen.

Die Baustellenversorgungsanlagen werden allen am
Bau beteiligten Firmen durch den AG zur Verfügung
gestellt.
Menge: 1,000 psch

**1.1.2**
*** Bedarfsposition ohne GB
Bauzeittür (Stahlblech), verschließbar
Bauzeittür aus Stahlblech,  mit verstellbarer Einbauzarge,
lichte Rohbaubreite bis 1,01 mm,
lichte bis Rohbauhöhe 2.010 mm,
verschließbar, vorhalten und beseitigen; incl.
Profilzylinder und mind. 3 Schlüssel pro Tür
Menge: 1,000 St

**1.1.3**
Bauzeittür (Stahlblech), verschließbar
Bauzeittür aus Stahlblech, verschließbar,
event. notwendige Unterkonstruktion aus Bohlen,
Kanthölzern oder Seekieferplatten sind im Preis
einzukalkulieren, vorhalten und beseitigen; incl.
Profilzylinder und mind. 3 Schlüssel pro Tür

Lichte Weite: ca. 1,00 m
Höhe: ca. 2,00 m
Rohbauöffnung: ca. 2,50 x 2,50 m
Menge: 1,000 St

**1.1.4**
Baustellen-Chemo-Toilette
Baustellen-Chemo-Toilette mit Handwaschmöglichkeit und Frischwassertank, anschlussfrei,
antransportieren, aufstellen und nach Beendigung
der Bauarbeiten beseitigen.
Die Kosten für die wöchentliche Reinigung incl.
Chemikalien sind im Preis enthalten.
Nutzung durch die am Bau beteiligten Firmen.
Grundvorhaltedauer: 4 Wochen
Menge: 1,000 St

**1.1.5**
Baustellen-Chemo-Toilette länger vorhalten
Baustellen-Chemo-Toilette, über die Grundvorhaltezeit
hinaus weiter vorhalten.
Die Kosten für die wöchentliche Reinigung incl. Chemikalien
sind im Preis enthalten.

Nutzung durch die am Bau beteiligten Firmen.
Vorhaltedauer: weitere Wochen
Menge: 32,000 Wo

**1.1.6**
Bauzaun aus mobilen Stahlrohrrahmenelementen
mit Mattenfüllungen, Stützenfüße aus Beton einschl.
sämtlicher Verbindungen, Kupplungen etc. aufstellen,
vorhalten und nach Abschluss der Bauarbeiten wieder
abbauen.

Zaunhöhe : 2,00 m; Zaunelemente 2,50 m lang
eine Grundvorhaldedauer von 4 Wochen ist einzukalkulieren.
Menge: 80,000 m

**1.1.7**
Bauzaun, vorhalten
Vorhalten des vorbeschriebenen Fertig-Stahlbauzaunes
über die Grundeinsatzzeit von 4 Wochen hinaus, für
weitere ca. 24 Wochen
Menge: 2240,000 mWo

**1.1.8**
Bauzaun umsetzen
Abbauen und im Baustellenbereich wieder aufstellen
von Bauzäunen wie vor beschrieben.
Ausführung nach Aufforderung durch die Bauleitung
Menge: 60,000 m

**1.1.9**
*** Bedarfsposition ohne GB
Grobe Baureinigung der Gesamtbaustelle
bis zur Baufertigstellung mehrmals kurzfristig vornehmen.
Die Vergütung erfolgt nach m² gereinigter Fläche.
Der Bauschutt ist in einem oder mehreren Containern
innerhalb der Baustelle zu sammeln.
Der Abtransport wird gesondert vergütet.

Die Flächen sind jeweils besenrein zu säubern.
Diese zu vergütende Baureinigung betrifft nur den
von fremden am Bau beteiligten Firmen hinterlassenen
Bauschutt. Der eigene Bauschutt ist selbst zu entfernen
einschl. Reinigung.

Die Baustelle ist nach Beendigung der Eigenarbeiten
besenrein der Bauleitung zur Abnahme zu melden.

Kommt der AN seiner Selbstreinigungspflicht nicht nach,
so wird er an den Baureinigungskosten angemessen
beteiligt.

Ausführung dieser Position nur nach ausdrücklicher
Anweisung der Bauleitung.

Grundsätzlich sind alle am Bau beteiligten Firmen verpflichtet, ihren anfallenden Bauschutt, auch Verpackungsmaterial, Reste, Abfälle usw. selbst zu beseitigen.

Falls dies unterbleibt, erteilt die Bauleitung dem AN den
Auftrag zur Baureinigung und Schuttbeseitigung nach dieser
und der nächsten Position und bringt die daraus resultierenden
Kosten  bei den Schlussrechnungen der Verursacher in Abzug
Menge: 635,000 m2

**1.1.10**
Kleinbeschilderung aufstellen, unterhalten, beseitigen
Kleinbeschilderung als Leittafel nach StVO und VwV-StVO
an zu liefernden Aufstellvorrichtungen nach Angabe der
Straßenverkehrsbehörde auch außerhalb der Baumaßnahme
aufstellen, vorhalten, unterhalten, umsetzen und beseitigen.
Die mobile Aufstellvorrichtung, lichte Höhe von OK-Befestigung
bis UK unterstes Schild mind. 2,50 m, ist mit einzurechnen.
z.B. Vz 116, 120, 121-10, 123, 283-20, 283-30, 283-50 usw.
Die Vergütung erfolgt nur in Abstimmung mit der Straßenverkehrsbehörde. Das mehrmalige Umsetzen ist mit einzurechnen.
Menge: 4,000 St

**1.1.11**
Kleinbeschilderung an vorh. Aufstelleinrichtung anbringen
Kleinbeschilderung und Zusatzhinweise an bereits vorhandenen
Aufstelleinrichtungen der Vorposition anbringen, vorhalten, mit
umsetzen und nach der Beendigung der Baumaßnahmen
wieder beseitigen.
Menge: 4,000 St

**1.1.12**
Bauschuttcontainer
Schuttcontainer für anfallenden
Bauschutt für die am Bau beteiligten
Unternehmen bereitstellen, einschl.
Beseitigung auf die entsprechenden
Sondermülldeponien inkl. aller Entsorgungskosten.

Bauschuttentsorgung
nur für reinen Bauschutt, wie Fliesen,
Beton, Estrich ,Mauerwerk
jedoch kein Gipskarton und
nicht für den Bauschutt des AN nach VOB!

Abrechnung nach Tonnen pro Container
Menge: 5,000 t

**1.1.13**
Restmüllcontainer
Schuttcontainer für anfallenden
Sondermüll genau wie vor, jedoch für

Problemmüllentsorgung
Mischcontainer - Restmüll
wie PVC, Teppichreste, Folie, Plastik etc.
jedoch kein Styropor u.ä. und
nicht für den Sondermüll des AN nach VOB!

Abrechnung nach Tonnen pro Container
Menge: 1,500 t

#### 1.2 Bauvorbereitung

**1.2.1**
Herstellen eines Stromanschlusses
Die für die Baudurchführung benötigten Baustrom-
und Bauwasseranschlüsse sind ohne Mitwirkung
des AG zu beantragen, zu errichten, zu unterhalten
und wieder zu entfernen, einschließlich behördlicher
Genehmigungs- und Bearbeitungsgebühren.

Vorhalten und Verwalten des Baustromanschlusses
einschl. aller Prüf- und Abnahmekosten bis zur Fertigstellung der Gesamtbaumaßnahme.

Die reinen Verbrauchskosten sind am Ende der Baumaßnahme nachzuweisen und werden vom AG übernommen.

Für die Entnahme durch Fremdfirmen wird diesen durch
den AG eine Pauschale verrechnet.

Leistung:
Baustromanschluss für die gesamte Bauzeit einschl.
Zuführung des Anschlusses nach Absprache mit den Energieversorgungsunternehmen (Bayernwerk) bzw. AG  vom günstigst
gelegenen Anschlusspunkt einschl. ca. 15 m Kabelführung
incl. Sicherung des Baustromanschlusses und der
Kabelzuführung für alle am Bau beteiligten Firmen.

Baustromanschluss mit Messsatz, mit Anschlusskabel,
Verteilerkasten mit Schloss, ausreichend abgesichert,

Ausführung wie folgt:
Einspeisung  1 Lasttrenner 3 x 125 A

Abgänge:  5 Felder, bestückt mit je
-  1 Hauptsicherung 3/63 A
-  1 Zwischenzähler
-  1 FI-Schalter 4 x 63 A/500 mA
-  1 CEE-Steckdose 5/32 A
-  1 CEE-Steckdose 5/16 A
-  1 FI-Schalter 4 x 25 A/30 mA
-  4 Schukosteckdosen 2 x 16 A 230 V

Alle Steckdosen mit entsprechender Vorsicherung.
Die Angaben sind Mindestwerte.
Nennspannung  :  400 V
Menge: 1,000 psch

**1.2.2**
Herstellen eines Bauwasseranschlusses
Herstellen eines Bauwasseranschlusses und Heranbringen
von Wasser von der Anschlußstelle bis zur Verwendungsstelle. Bauwasseranschluß mit Anschlußmöglichkeit für verschiedene Schlauchanschlüsse 1/2 und 1/3 Zoll.

Bauwasser wird von der Stadt Tanna
zur Verfügung gestellt. Für die Entnahme durch Fremdfirmen
wird diesen durch den AG eine Pauschale verrechnet.
Menge: 1,000 psch

**1.2.3**
Anlegen einer dauerhaften Meterrissmarke
als Referenzhöhe massgebend für alle am Bau beteiligten
Firmen an einem zentralen Punkt im Bauwerk nach Wahl
des AG. Der Meterris ist über die gesamte Bauzeit zu
sichern und wird nach Fertigstellung der Gesamtabnahme
überputzt. Incl. Rasternivellement der
Geschossdecke mit Planeintragung und Übergabe des
Planes an den AG. Anzeichnen des Meterrisses und
anschließendes setzen der Meterrissmarke auf 1 Meter
über OKFF.

Fixpunkt:
Ort:  Treppenhaus
Geschosse:  KG, EG, 1.OG, DG
Angaben:  OKFF = +1,0m + m.ü.N.N.
Plaketten:  RS21 oder/und RS31

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
Befestigung:  verschraubt und gedübelt
Vermessung:  mittels Flächenlaser od. Tachymeter
Menge: 2,000 St

#### 1.3 Schutzmaßnahmen

**1.3.1**
Boden/Wände abdecken und abkleben, Folie
Bauteile (Boden, Fenster, Wände, etc.) sind vor
Verunreinigungen und Zerstörung zu schützen.
In dieser Position sind nur die Flächen zu erfassen,
bei denen die Leistung nach Art und Umfang nicht
als Nebenleistung einzuordnen ist. Die Ausführung
erfolgt nach Abstimmung und Freigabe durch die
Bauleitung.

Böden/Wände/Gegenstände mit PE-Folie gegen
Verschmutzung während der Arbeiten vollflächig
abdecken und gegen Verrutschen verkleben. Das
Entfernen nach Abschluß der Arbeiten ist einzukalkulieren.
Menge: 50,000 m2

**1.3.2**
Schutzmaßnahmen für diverse Bauteile,
wie Türstöcke, Geländer, Fensterbänke,
Wandbekleidungen etc., mit Latten, Hartfaserplatten, PE-Folien, Teppichresten o.ä herstellen
und während der Dauer der vertraglichen Leistung
unterhalten und wieder abbauen; in verschiedenen
Einzelgrößen und Kleinflächen .
Menge: 20,000 m2

**1.3.3**
Bauteilschutz Boden, Vlies
Ganzflächige besondere Schutzabdeckung von
Bodenflächen im Bereich der Leistungen
einschließlich Unterhaltung sowie
Beseitigung nach Beendigung der Leistungen
und Entsorgung.

Abdeckung bestehend aus:
einer Lage aus wasserbeständig beschichteten Recycling-
Pappebahnen ("Tetrapak"),rutschhemmendee PE Folie,
Lagesicherung sowie Vor- und Unterhalten für die
Dauer der Arbeiten. Die einzelnen Bahnen sind
untereinander jeweils zu verkleben und lagesicher
rutschfest zu fixieren.
Menge: 100,000 m2

**1.3.4**
Bauteilschutz Boden, Vlies
Ganzflächige besondere Schutzabdeckung von
Bodenflächen im Bereich der Leistungen
einschließlich Unterhaltung sowie Beseitigung
nach Beendigung der Leistungen und Entsorgung.

Abdeckung bestehend aus:
einer unteren Lage aus Textilvlies, einer mittleren
Lage aus wasserbeständig beschichteten Recycling-
Pappebahnen ("Tetrapak"), sowie einer oberen Lage
aus geeigneten Holzplatten (z. B. OSB- oder Seekieferplatten, Dicke ca. 12,0 mm) inkl. erforderlicher Zuschnitte
und Lagesicherung sowie Vor- und Unterhalten für die
Dauer der eigenen Arbeiten. Die einzelnen Bahnen sind
untereinander jeweils zu verkleben und lagesicher rutschfest
zu fixieren.

Abgerechnet wird die geschützte Fläche.
Menge: 160,000 m2

**1.3.5**
Schutz der Treppenstufen
Vollständiges Abdecken von Kunststein-Treppenstufen,
incl. Schutz der Kanten sowie der Tritt- und Setzstufen.
Rutschfeste Ausführung mit geeigneter Folie / Pappe, bzw. Teppich
als Unterlage und Sperrholzplatten als Oberlage für gerade Stufen.
Die Stöße sind zu verschrauben.

Stufenbreite: ca. 30 cm
Stufenlänge 1,50 bis 2,10 m
Natur/Kunststein/Fliesenstufen
Menge: 24,000 m

**1.3.6**
Schutz der Treppenpodeste
Vollständiges Abdecken wie vor

Natur/Kunststein/Fliesenstufen-Podeste
Podest bis 4,00 m²
Menge: 8,000 m2

**1.3.7**
Liefern und Einbauen bzw. Herstellen von Umwehrungen
bzw. Baugeländer als Absturzsicherung / Seitenschutz an
freien Kanten von Bauteilen, z. B. Deckenrand, Deckenöffnungen, Installationsschächten etc. gemäß den
Arbeitsschutz- und Unfallverhütungsvorschriften,
bestehend aus Geländerholm, Zwischenholm und Bordbrett,
für die Dauer der eigenen Arbeiten vor- und
unterhalten, sowie Ausbauen und Abtransportieren in
Abstimmung mit der örtlichen Objektüberwachung.

Der Seitenschutz ist so anzubringen, dass die dort
tätigen Gewerke nicht behindert werden.

Ausführung als wiederverwendbares System-Geländer,
Befestigung ohne Beschädigung der Bauteile,
rückstandsfrei wieder zu entfenen.
Menge: 10,000 m

#### 1.4 Abbruch Fenster und Türen

*Hinweis*
Wichtige Heinweise Entsorgung:

1.  Altholz
  Das gesamte Abbruchholz wird, da es behandeltes Holz darstellt,
  als A IV-Holz eingestuft und ist entsprechend den geltenden Entsorgungsrichtlinien zu entsorgen (z.B. Holzfenster, Holzgefache,
  Holzbalken, Schalungen, Spanplatte etc.) |AVV Schlüssel 12 02 04

  Die Entsorgung ist gemäß den gültigen Entsorgungsrichtlinien in
  alle nachfolgenden Einheitspreise einzukalkulieren

2.  Deckenputz WC - Einstufung bis RC-3 | AVV Schlüssel 17 01 07
  Die Entsorgung ist wie vor in die Einheitspreise einzukalkulieren

3.  Bau- und Abbruchabfälle (Beton) | AVV Schlüssel 17 01 02
  Die Entsorgung ist wie vor in die Einheitspreise einzukalkulieren

4.  Mineralische Abbruchmaterialien ohne Störstoffe incl. mineralische
  Dämmstoffe

  (Ziegel) |  AVV Schlüsse 17 01 02
  (Gemische bis RC-3) | AVV Schlüssel 17 01 07
  Die Entsorgung ist wie vor in die Einheitspreise einzukalkulieren

5.  Dämmmaterialien die aus gefährlichen Stoffe bestehen
  oder solche Stoffe enthalten - KMF |  AVV Schlüssel 17 01 07

  Die KMF-Entsorgung erfolgt als Zulageposition in der Leistungsbeschreibung

**1.4.1**
Außentüren Holz ausbauen, 2-flg, Größe 2,00/2,12 m

Abbruchmaterial wird Eigentum des AN und sind nach
den gesetzlichen Vorschriften zu entsorgen, einschl.
Entsorgungskosten.

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Menge: 1,000 St

**1.4.2**
Außentor Holz ausbauen, 2-flg, Größe 2,25/2,12 m

Abbruchmaterial wird Eigentum des AN und sind nach
den gesetzlichen Vorschriften zu entsorgen, einschl.
Entsorgungskosten.

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Menge: 1,000 St

**1.4.3**
Außentüren Holz ausbauen, 1-flg, Größe 1,00/2,12 m

Abbruchmaterial wird Eigentum des AN und sind nach
den gesetzlichen Vorschriften zu entsorgen, einschl.
Entsorgungskosten.

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Menge: 1,000 St

**1.4.4**
Ausbauen von Stahltüren (FH und FB)
Z-Zarge inkl. aller Stemmarbeiten, Transport
und verladen in Container einschl. entsorgen.

Abbruchmaterial wird Eigentum des AN und sind nach
den gesetzlichen Vorschriften zu entsorgen, einschl.
Entsorgungskosten.

Größen: bis 1,00/2,12 m.
Ausführung: EG

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Menge: 1,000 St

**1.4.5**
Abbruch Türen, Umfassungszargen (Holz)
Abbruch der unbrauchbaren Innentüren mit Holztürblatt
samt Umfassungszarge; in allen Geschossen

Abbruchmaterial wird Eigentum des AN und sind nach
den gesetzlichen Vorschriften zu entsorgen, einschl.
Entsorgungskosten.

Größen: bis 1,00/2,12 m.
Ausführung: EG/OG
Menge: 8,000 St

**1.4.6**
Innentüren ausbauen 2-flg., Größe bis 2,25/2,12 m

Abbruch Türen, Umfassungszargen (Holz)
Abbruch der unbrauchbaren Innentüren mit Holztürblatt
samt Umfassungszarge; in allen Geschossen

Abbruchmaterial wird Eigentum des AN und sind nach
den gesetzlichen Vorschriften zu entsorgen, einschl.
Entsorgungskosten.
Menge: 3,000 St

**1.4.7**
Zulage Kunststoffrollo ca. 1,12/1,38 m
Ausbau und Entsorgung
Menge: 1,000 St

**1.4.8**
Ausbauen von Stahlluken (FH und FB)
Z-Zarge inkl. aller Stemmarbeiten, Transport
und verladen in Container einschl. entsorgen.

Abbruchmaterial wird Eigentum des AN und sind nach
den gesetzlichen Vorschriften zu entsorgen, einschl.
Entsorgungskosten.

Größen: bis 1,00/1,00 m.
Menge: 1,000 St

**1.4.9**
Abriss von WC-Trennwänden ohne und/mit Türen,
einschließlich der Montagekonstruktion, Anbauten
und Befestigungen Transport und Entsorgung.

Trennwände bestehend aus Alurahmen-, Schichtstoff-Spanplattenkonstruktion, Höhe ca. 2,10 m,
einschl. Türen.

Abrechnung nach m²-Ansichtsfläche der Trennwände
ohne Fußboden und Deckenabstand
Menge: 20,000 m2

**1.4.10**
Entfernen von Fenstern incl. Fensterstöcken
aus Holz

Abbruch inkl. sämtlicher Rahmenteile
einschl. Stahlteile, Verankerungen etc. einschl.
Blechfensterbank außen abbrechen

Abbruchmaterial wird Eigentum des AN und sind nach
den gesetzlichen Vorschriften zu entsorgen, einschl.
Entsorgungskosten.

Größe: bis ca. 1,63/1.51 m
Menge: 2,000 St

**1.4.11**
Entfernen von Fenstern incl. Fensterstöcken
aus Holz

Abbruch inkl. sämtlicher Rahmenteile
einschl. Stahlteile, Verankerungen etc. einschl.
vorh. Holz- bzw. Natursteinfensterbretter innen
und der  Blechfensterbänke aussen

Abbruchmaterial wird Eigentum des AN und sind nach
den gesetzlichen Vorschriften zu entsorgen, einschl.
Entsorgungskosten.

Größe: bis ca. 0,90/0,70 m
Menge: 5,000 St

**1.4.12**
Entfernen von Fenstern incl. Fensterstöcken
aus Holz

Abbruch inkl. sämtlicher Rahmenteile
einschl. Stahlteile, Verankerungen etc. einschl.
vorh. Holz- bzw. Natursteinfensterbretter innen
und der  Blechfensterbänke aussen

Abbruchmaterial wird Eigentum des AN und sind nach
den gesetzlichen Vorschriften zu entsorgen, einschl.
Entsorgungskosten.

Größe: bis ca. 1,13/2,13 m
Menge: 6,000 St

**1.4.13**
Entfernen von Fenstern incl.Fensterstöcken
aus Holz (Verbundfenster)

Abbruch inkl. sämtlicher Rahmenteile
einschl. Stahlteile, Verankerungen etc. einschl.
vorh. Holz- bzw. Natursteinfensterbretter innen
und der  Blechfensterbänke aussen

Abbruchmaterial wird Eigentum des AN und sind nach
den gesetzlichen Vorschriften zu entsorgen, einschl.
Entsorgungskosten.

Größe: bis ca. 1,00/1,63 m
Menge: 4,000 St

**1.4.14**
Entfernen von Fenstern incl.Fensterstöcken
aus Holz (Verbundfenster)

Abbruch inkl. sämtlicher Rahmenteile
einschl. Stahlteile, Verankerungen etc. einschl.
vorh. Holz- bzw. Natursteinfensterbretter innen
und der  Blechfensterbänke aussen

Abbruchmaterial wird Eigentum des AN und sind nach
den gesetzlichen Vorschriften zu entsorgen, einschl.
Entsorgungskosten.

Größe: bis 0,635/0,885 m
Menge: 2,000 St

**1.4.15**
Entfernen von Fenstern incl.Fensterstöcken
aus Holz (Verbundfenster)

Abbruch inkl. sämtlicher Rahmenteile
einschl. Stahlteile, Verankerungen etc. einschl.
vorh. Holz- bzw. Natursteinfensterbretter innen
und der  Blechfensterbänke aussen

Abbruchmaterial wird Eigentum des AN und sind nach
den gesetzlichen Vorschriften zu entsorgen, einschl.
Entsorgungskosten.

Größe: bis 0,635/1,01 m
Menge: 2,000 St

**1.4.16**
Kunststeinstein-Innenfensterbank
bis ca.0,40 m, 3 cm stark

ausbauen, entsorgen
Menge: 1,000 m

**1.4.17**
Kunststeinstein-Innenfensterbank
bis ca.0,20 mtief, 3 cm stark

ausbauen, entsorgen
Menge: 4,000 m

**1.4.18**
Holz-Innenfensterbank
bis ca.0,40 mtief, 3 cm stark

 ausbauen, entsorgen
Menge: 8,000 m

**1.4.19**
Holz-Innenfensterbank
bis ca.0,20 mtief, 3 cm stark

 ausbauen, entsorgen
Menge: 15,000 m

**1.4.20**
Entfernen von Anbauteilen
Entfernen von Anbauteilen wie Kantenschutz,
Anprallschutz, Halterungen, Leisten,Gardinenleisten u.ä.
Die abgebauten Materialien sind fachgerecht zu entsogen.

Länge: bis ca. 2,50 m
Menge: 12,000 m

#### 1.5 Abbruch Wand-/Deckenbekleidung

**1.5.1**
Abbruch von Deckenverkleidungen aus Gipskartondecken an Metall oder- Holzunterkonstruktion befestigt.
Auch als Rohverkofferung einschließlich verlegten
Elektroleitungen und Unterkonstruktion

Material: Gipskarton, Metall oder/und Holzunterkonstruktion
Abbruchmaterial wird Eigentum des AN ist zu transportieren
und zu entsorgen.

Ausführung: alle Geschosse
Menge: 50,000 m2

**1.5.2**
Abbruch Wand/Deckenverkleidungen
Bekleidungen Wand/Decken abbrechen
einschließlich Unterkonstruktion, unter Beachtung
der verlegten Elektroleitungen, Schalter und Steckdosen,

Material:
N+F-Fichenbrettebekleidung, und andere
ähnliche Konstruktionen) incl. Schuttbeseitigung
in den Container, Transport und Kippgebühren
Menge: 80,000 m2

**1.5.3**
Abbruch Deckenverkleidungen
Bekleidungen Wand/Decken abbrechen
einschließlich Unterkonstruktion, Gardinenleisten
Leuchtenblenden etc.; unter Beachtung
der verlegten Elektroleitungen, Schalter und Steckdosen,

Material:
Gibskartonplatten, Hartfaserplatten,und andere
ähnliche Konstruktionen) incl. Schuttbeseitigung
in den Container, Transport und Kippgebühren

Tragraster aus Holzlattung, auf Untergrund
verdübelt, Stärke ca. 60 x 40 mm,
Lattenabstände ca. 80 cm.
Gesamtaufbau ca. 60mm

inkl. aller Unterkostruktionen, Rand- ,Wandwinkel
und Befestigungsmittel.

Sämtliche Nebenkosten sind einzurechnen.
Das ausgebaute Material wird Eigentum des AN und ist
auf geeigneten Deponien in zulässiger Weise zu lagern.
Menge: 30,000 m2

**1.5.4**
Putz Decke Schilfrohrmatte abbrechen D 2-3 cm
Abbruch von Putz an Decke, Kalkzementputz, einschl.
Putzträger aus Schilfrohrmatten, im Rahmen einer
Teilabbruchmaßnahme wie vor jedoch

in Kleinfläche bis ca. 2,5 m²
Menge: 20,000 m2

**1.5.5**
Abbruch von Deckenverkleidungen aus Gipskartondecken an Metall oder- Holzunterkonstruktion befestigt.
Auch als Rohverkofferung einschließlich verlegten
Elektroleitungen und Unterkonstruktion wie vor,

jedoch in Kleinfläche oder in Streifen bis ca. 2,5 m²
Menge: 16,000 m2

**1.5.6**
Rückbau und Entsorgung Gipskarton-Vorwandinstallation
Wand/Deckenverkleidungen und Vorsatzschalen auch als Rohrverkofferung (2- und 3-seitig) von Wänden abbrechen einschließlich Unterkonstruktion, einschließlich der auf oder in der Wand verlegten Elektroleitungen, Schalter und Steckdosen,

Material: Gipskarton auch mit Fliesenbelag, Spanplatte, Metall- und Holzunterkonstruktionen, Mineralwolle

Abrechnung gemäß der Ansichtsfläche, abbrechen, transportieren und entsorgen
Menge: 20,000 m2

**1.5.7**
Abbruch von Fliesenwandbelag aus Steinzeugfliesen einschl. Mörtelbett bis auf das
Rohmauerwerk; Höhe bis ca. 2,50 m
inkl. Entsorgung

Mürben und losen Fugenmörtel mind. 2 cm tief
auskratzen, Untergrund gründlich säubern und
Staub entfernen.

Untergrund Ziegelkleinsteinmauerwerk,
Ausführung: alle Geschosse
Menge: 86,000 m2

**1.5.8**
Zulage Entsorgung Isoliermaterial KMF
WHO-Fasern, Kat. 18,  Rückbau nach TRGS 521 gefährlicher
Abfall AW 17 06 03*

Stoffe, schadstoffbelasteter gefährlicher Abfall,
überwachungsbedürftig, Schadstoff natürliche
organische Faserschadstoffe, künstliche Mineralfasern
(KMF) nach Zuordnung zur TRGS 521, Schutzstufe 2,  zur
Entsorgungsstelle transportieren und fachgerecht
entsorgen, trennen der Dämmung und Oberflächenschutz,
Verpackung der Isolierungen im dichten Kunststoffsack.
Einschl. vom AN zu erbringender Entsorgungsnachweis.
Für die Demontage ist nur hierfür zertifiziertes
Fachpersonal nach TRGS einzusetzen und zu benennen.

WHO-Fasern, Kat. 18,  Rückbau nach TRGS 521 gefährlicher
Abfall AW 17 06 03*
Menge: 5,000 m3

**1.5.9**
Zulage zu allen vorbeschriebenen und nachfolgenden Materialien (Positionen), asbesthaltig;
Schutzeinrichtung inkl. Entsorgungskosten
AVV-Nr 17 06 05 (asbesthaltige Baustoffe)

Verrechnung nach Gewicht
Menge: 300,000 kg

#### 1.6 Abbruch Böden

**1.6.1**
Bodenkonstruktion bestehnd aus unbewehrten
Beton und Bruchsteinplatten ca. 4- 6 cm
(erschwerte Ausführung im Gewölbekeller)
abbrechen incl. fördern des Abbruchmaterials
zum Container, Abfuhr und Kippgebühren.

Bodenplatte mit Bruchsteinplatten
Gesamtstärke:  ca. 10-12 cm
Menge: 35,000 m2

**1.6.2**
Abbrechen von Fußbodenkonstruktionen bis
zur Rohdecke, im wesentlichen bestehend
Zementverbundestrich, Fliesen incl. besenrein
säubern

Bodenaufbau:
Fliesen: 1-1,5 cm
Estrichdicke ca. 5 cm
Gesamt: ca. 7cm

Abbruchmaterial wird Eigentum des AN und
ist nach den gesetzlichen Vorschriften zu entsorgen, einschl. Entsorgungskosten.

Ausführung: EG
Menge: 30,000 m2

**1.6.3**
Abbrechen von Fußbodenkonstruktionen bis
zur Rohdecke, im wesentlichen bestehend
aus Fliesen, Zementestrich, und Dämmung
(ca. 6-8 cm); incl. Schuttbeseitung und Kippgebühren (Sanitärräume);
Menge: 30,000 m2

**1.6.4**
Abbruch von Bodenfliesen oder Naturstein/Werkstein-
platten (Stärke 1-2 cm einschließlich Mörtelbett)
auf Unterbeton abstemmen, besenrein säubern
Abbruchmaterial wird Eigentum des AN und sind nach
den gesetzlichen Vorschriften zu entsorgen, einschl.
Entsorgungskosten.
Menge: 86,000 m2

**1.6.5**
*** Bedarfsposition ohne GB
Bodenbelag PVC-Bodenbelag abbrechen D 3-4 mm
Abbruch von Bodenbelag aus PVC, im Rahmen einer
Teilabbruchmaßnahme, geklebt, inkl. Kunststoffsockelleisten
Abbruchdicke 3-4 mm, Ausführung innerhalb des Bauwerks.
Abbruch von Hand/mit handgeführten Kleingeräten,
Untergrund reinigen für neue Beläge.

Aufgenommene Stoffe sammeln, auf LKW des AN laden,
transportieren, entsorgen, zum Lager/zur Anlage nach
Wahl des AN
Menge: 140,000 m2

**1.6.6**
Sockelleisten, keramisch, einschl. Mörtelbett
entfernen, incl. Entsorgung.
Menge: 62,000 m

**1.6.7**
wie vor, jedoch PVC-Sockelleisten;
Ausführung in allen Geschossen inkl. Entsorgung
Menge: 32,000 m

**1.6.8**
Ausbau Bodeneinläufe
Abbruch, rückstandloser Ausbau und Entsorgung incl.
Deponiegebühren von Fußbodeneinläufen aus
Edelstahl/Guss/Kunststoff inkl. erforderliche Stemmarbeiten
zur Stilllegung
Menge: 2,000 St

**1.6.9**
Abbruch, rückstandloser Ausbau und Entsorgung incl.
Deponiegebühren  inkl. erforderliche Stemmarbeiten
zur Stilllegung/Ausbau
Schacht 30x30 cm aus Mauerwerk
Menge: 2,000 St

**1.6.10**
Ausbau Gummi-Sauberlaufmatten 50x70 cm,
inkl. Mattenrahmen und Entsorgungsgebühren.
Menge: 2,000 St

#### 1.7 Abbrucharbeiten nichtragende Wandbauteile, Belägen

**1.7.1**
Entfernung, Abtransport und Entsorgung von
Tapetenbelägen auf Wänden/Decken mit und ohne
Beschichtungen, einschließlich Container- und Deponiegebühren bis auf den tragenden Wandflächenuntergrund
(einschl. der Leibungen), zweilagig.
Menge: 500,000 m2

**1.7.2**
Zulage, für jede weitere Tapetenlage
Die Feststellung weiterer Lagen ist der Bauüberwachung
vor dem Abbruch zu melden und zu dokumentieren.
Menge: 235,000 m2

**1.7.3**
Wandputz Natursteinmauerwerk abschlagen
Abschlagen des Wandputzes im KG und EG

Mürben und losen Fugenmörtel mind. 2 cm tief
auskratzen, Untergrund  Natursteinmauerwerk,
z.T. Mischmauerwerk.
Untergrund gründlich  säubern und Staub entfernen.
Putzdicke: ca. 3 cm, Putzmörtelgruppe PII.

Putzschutt wird Eigentum des AN und sind nach den
gesetzlichen Vorschriften zu entsorgen, einschl.
Entsorgungskosten.
Menge: 80,000 m2

**1.7.4**
Putz Innenwand abbrechen D= 3 cm
Abbruch von Putz an Innenwand, Kalkzementputz, ohne
Putzträger, im Rahmen einer Teilabbruchmaßnahme,

Putzgrund: Ziegelmauerwerk
Mürben und losen Fugenmörtel mind. 2 cm tief auskratzen
Untergrund gründlich säubern und Staub entfernen.
Untergrund Ziegelkleinsteinmauerwerk,

Abbruchdicke bis 3 cm,
Arbeitshöhe bis 3,50 m,
Abbruch von Hand/mit handgeführten Kleingeräten,
aufgenommene Stoffe sammeln, auf LKW des AN laden,
transportieren, entsorgen, zum Lager/zur Anlage nach
Wahl des AN

Ausführung: in allen Geschossen

Vor Ausführungsbeginn der Putzabschlagung ist mit der
Bauleitung vor Ort festzulegen, welche Bereiche erhalten
werden.
Menge: 150,000 m2

**1.7.5**
Abschlagen des Innenwandputzes in allen
Geschossräumen, wie vor, jedoch Abschlagen
von vorhandenem Wandputz, in Stärken bis 3 cm,
in kleinen Flächen bis 2,5 m²;
Menge: 50,000 m2

**1.7.6**
Abbruch von Putz an Leibung, innen,
Breite Leibung 30-40 cm, Kalkzementputz,
ohne Putzträger, im Rahmen einer
Teilabbruchmaßnahme,
Abbruchdicke bis 3 cm,

Ausführung innerhalb des Bauwerks,
Ausführung in allen Geschossen, Arbeitshöhe
bis 3,50 m, sonst wie vor beschrieben
Menge: 30,000 m

**1.7.7**
Öffnen von Installationsschlitzen durch
entfernen von Fliesen/Putz, sowie Putzträgern
wie Streckmetall, Heraklithplatten und ähnl.
einschl. entfernen der Schlitzdämmung incl.
Schuttabfuhr und Kippgebühr.

Abrechnung: lichte Schlitzbreite
Menge: 12,000 m2

**1.7.8**
Ausbau und Entsorgung von Gußleitungen (Fallrohre)
aller Durchmesser, samt Rohrschellen. Die Gußleitungen
sind zum Teil freiliegend und zum Teil im im Zuge der
Abbrucharbeiten auszubauen und zu entsorgen.
Menge: 12,000 m

**1.7.9**
Abbau und Entsorgung aller Wasser- und
Heizleitungsrohre aus Stahlrohren, samt
Rohrdämmungen

Abrechnung nach lfdm Rohrbündel (2 Leitungen)
Ausführung in allen Geschossen, auch in
Verbindung mit dem Abbruch der Deckenkonstruktionen
Menge: 12,000 m

**1.7.10**
*** Bedarfsposition ohne GB
Abbruch und Entsorgen vorhandener Handläufe an
Wänden im Treppenhaus und den Etagen, bestehend
aus Stahlkonsolen mit Holzhandlauf.

Länge:  ca. 7,00 m
Menge: 7,000 m

**1.7.11**
Diverse kleine Stahlbauteile, wie Gitterkloben etc.
im Mauerwerk durch ganzen Läufer/ Kopf komplett
aus Verband ausstemmen, Öffnungen wieder mit
ähnlichem Stein schließen, Schutt fachgerecht entsorgen
Menge: 8,000 St

#### 1.8 Abbrucharbeiten tragende/nichttragenden Wände, Decken

**1.8.1**
Abriss von nichttragenden Innenwänden,
Vorsatzschale im Erdgeschoß

Material: Ziegel-, Gasbeton- oder  anderes Mauermaterial
inklusive Wandbekleidung aus Putz  einschließlich der auf
oder in der Wand verlegten Elektroleitungen, Schalter und
Steckdosen,

Senkrechter Abschluss muss so hergestellt werden,
dass die Wand flächenbündig zu angrenzenden
Wänden abgebrochen wird.

Die Wand ist unter OK Estrich bis auf die Rohdecke
bzw. Rohboden abzubrechen

Abbruchmaterial wird Eigentum des AN ist zu transportieren und zu entsorgen

Wandstärke ca. 8 bis 15 cm
Wandhöhe bis 3,00 m
Menge: 20,000 m2

**1.8.2**
Abriss von Innenwänden oder Brüstungsmauern u.ä.
Material: Ziegelmauermaterial  inklusive Wandbekleidung
aus Putz  einschließlich der auf oder in der Wand
verlegten Elektroleitungen, Schalter und Steckdosen,

Senkrechter Abschluss muss so hergestellt werden,
dass die Wand flächenbündig zu angrenzenden
Wänden abgebrochen wird.

Die Wand ist unter OK Estrich bis auf die Rohdecke
bzw. Rohboden abzubrechen

Abbruchmaterial wird Eigentum des AN ist zu transportieren und zu entsorgen

Wandstärke 12-20 cm
Wandhöhe bis 3,00 m

Ausführung: EG/OG
Menge: 8,000 m2

**1.8.3**
Abriss von Innenwänden oder Brüstungsmauern u.ä.
Material: Ziegelmauermaterial  inklusive Wandbekleidung
aus Putz  einschließlich der auf oder in der Wand
verlegten Elektroleitungen, Schalter und Steckdosen,

Senkrechter Abschluss muss so hergestellt werden,
dass die Wand flächenbündig zu angrenzenden
Wänden abgebrochen wird.

Die Wand ist unter OK Estrich bis auf die Rohdecke
bzw. Rohboden abzubrechen

Abbruchmaterial wird Eigentum des AN ist zu transportieren und zu entsorgen

Wandstärke  ca. 25-30 cm
Höhe bis 3,00 m
Menge: 10,000 m2

**1.8.4**
Aus- und Nachbrechen von Türöffnungen
in Ziegelaußenmauerwerk, einschl. Laden
Abtransport und Kippgebühren.
In den Einheitspreis mit einzukalkulieren sind
alle statisch evtl. erforderlichen Abstütz- und
Sicherungsmaßnahmen.
Die Leibungen sind zu egalisieren, neuen
Wandteile sind sauber mit dem vorhandenen
Mauerwerk zu verzahnen und anzugleichen.
Ziegelstürze in nachfolgender Position

Die Wand ist unter OK Estrich bis auf die
Rohdecke bzw. Rohboden abzubrechen

Größe  :  bis ca. 0,90 x 2,12 m
Mauerwerk:  ca. 24 bis 30 cm
Menge: 3,000 St

**1.8.5**
Aus- und Nachbrechen von Türöffnungen
in Ziegelaußenmauerwerk, einschl. Laden
Abtransport und Kippgebühren.
In den Einheitspreis mit einzukalkulieren sind
alle statisch evtl. erforderlichen Abstütz- und
Sicherungsmaßnahmen.
Die Leibungen sind zu egalisieren, neuen
Wandteile sind sauber mit dem vorhandenen
Mauerwerk zu verzahnen und anzugleichen.
Ziegelstürze in nachfolgender Position

Die Wand ist unter OK Estrich bis auf die
Rohdecke bzw. Rohboden abzubrechen

Größe  :  bis ca. 1,13 x 2,12 m
Mauerwerk:  ca. 70 bis 80 cm
Menge: 1,000 St

**1.8.6**
Ziegelfertigstürze im Bereich neuer
Fenster/Türöffnungen einbauen;
ausstemmen der Auflager und
Herstellen der Anschlüsse an das
umliegende Mauerwerk
Öffnungsbreite: bis 1,50 m
Wanddicke  : 30 cm
Abrechnung: lichte Wandöffnung
Menge: 3,000 m

**1.8.7**
Ziegelfertigstürze im Bereich neuer
Fenster/Türöffnungen einbauen;
ausstemmen der Auflager und
Herstellen der Anschlüsse an das
umliegende Mauerwerk
Öffnungsbreite: bis 1,50 m
Wanddicke  : 80 cm
Abrechnung: lichte Wandöffnung
Menge: 2,000 m

**1.8.8**
Vergrößern der lichten Türhöhe
um 13 cm (ca. 1,88  auf 2,01 m)

Abbruch, Ausbau und Entsorgung des
bestehenden Sturzes und Mauerwerkes;
neue Ziegelfertigstürze im Bereich der
bestehenden Türöffnungen einbauen
einschl. ausstemmen der Auflager und
Herstellen der Anschlüsse an das umliegende Mauerwerk;

Öffnungsbreite: bis 1,00 m
Wanddicke:  ca. 24  cm
inkl. liefern und einbauen des Sturzes
Menge: 2,000 St

#### 1.9 Abbrucharbeiten Sonstiges

**1.9.1**
Abbruch der Treppe EG ins OG
Holztreppe, mit eingestemmten Tritt- und Setzstufen,
Laufuntersicht ohne Bekleidung,
beidseitig Holzwangen,

- Gesamtlauflänge ca. 4,5 m, Gesamtlaufbreite
  ca.1,00 m,  15 Stufen

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
Abbruchmaterial wird Eigentum des AN und
ist nach den gesetzlichen Vorschriften einschl.
Entsorgungskosten zu entsorgen
Menge: 1,000 St

**1.9.2**
Abbruch wie vor, jedoch  Holztreppe
mit 6 Steigungen
Menge: 1,000 St

**1.9.3**
Abbruch wie vor, jedoch  Holztreppe
mit 6 Steigungen
Menge: 1,000 St

**1.9.4**
Deckenbekleidungen (Kunststoff) entfernen
Entfernen von aufgeklebten Deckenbekleidungen aus
Kunststoff einschl. Unterkonstruktion; incl.
Schuttbeseitigung in den Container, Transport und
Kippgebühren.

Material: Styroporplatten ca. 50/50 cm u.ä.
Menge: 10,000 m2

**1.9.5**
Abbruch unbrauchbarer Notwand/Verschläge
mit Holz-Ständerwerk, Sperr/Hartfaserholzplatten,
ca. 10-12 cm stark

Abbruchmaterial wird Eigentum des AN und sind nach
den gesetzlichen Vorschriften zu entsorgen, einschl.
Entsorgungskosten.
Menge: 40,000 m2

**1.9.6**
Abbruch von Fußbodenspanplatten als Unterboden von
Fliesen, PVC oder Teppichbodenbelägen inkl. Unterlagsfilz
auf  Holzdielenboden im OG
Spanplatten ca. 19 bis 22 mm, verschraubt

Abbruchmaterial wird Eigentum des AN und sind nach den
gesetzlichen Vorschriften zu entsorgen, einschl.
Entsorgungskosten.
Menge: 40,000 m2

**1.9.7**
Treppenblockstufen 26/1.50 m aus Terrazzo
aufnehmen, lagern
Menge: 2,000 St

#### 1.10 Abbruch Deckenkonstruktionen

**1.10.1**
Bodenkonstruktion bestehnd aus unbewehrten
Beton ca. 15 cm abbrechen incl. fördern des
Abbruchmaterials  zum Container,
Abfuhr und Kippgebühren.
Menge: 40,000 m2

**1.10.2**
Abbruch des Bretterbodens
im Dachboden bestehend  aus:

Holzbretter ca. 30 mm auf Balkenlage

Das Abbruchmaterial wird Eigentum des AN
und ist nach den gesetzlichen Vorschriften zu
entsorgen, einschl. anfallender Entsorgungskosten.
Menge: 160,000 m2

**1.10.3**
Abbruch des Holzdielenboden inkl. der
Schlackenfüllung und Deckenbekleidung im EG und OG
bestehend aus:

Holzdielen mit Feder ca. 30 mm;  Schüttungen und
Auffüllungen auf den Fehlbodenflächen zwischen den
Holzbalkendecken; Schütthöhe ca. 6 cm,
Rohrmattenputz auf Blindschalung;

Abbruchmaterial und Schüttungen werden Eigentum
des AN und sind nach den gesetzlichen Vorschriften zu
entsorgen, einschl. anfallender Entsorgungskosten.

Zusätzl. auskehren und mit Industriestaubsauger
absaugen.

Ausführung: in Streifen von ca. 1 m Breite, zur
entlang der Außenwände zur Kontrolle der Deckenbalkenauflager, oder parallel zu den Deckenbalken zur
Installation von Leitungen im Deckenbereich

Abrechnung pro Stück
(Deckendurchbruch ca. 0,90 x 1,00 m)
Menge: 20,000 m2

**1.10.4**
Ausbau und Entsorgung der unbrauchbaren
Fehlbodenbretter aus Schwartenbrettern (gesamte
Fläche), Dicke 30 bis 40 mm, (ohne Schüttung, Schüttung
 nach gesonderter Position), samt Lattung am Holzbalken.

Brauchbare Fehlbodenbretter reinigen und für den
späteren Wiedereinbau an geeigneter Stelle lagern.
Reinigung der verbleibenden Holzbalken (besenrein für
Notboden), Entnagelung evtl. noch vorhandener Nägel an
der Oberseite der Holzbalken.

Unbrauchbares Material wird Eigentum des AN und ist
nach den gesetzlichen Vorschriften zu entsorgen,
einschl. anfallender Entsorgungskosten.
Menge: 20,000 m2

**1.10.5**
Abbrechen der Sparschalung an der Deckenunterseite aus
rauhen Brettern  einschl. Deckenputz und Putzträger aus
Schilfrohrmatten.

Ausführung in allen Geschossen und Räume.
Sparschalung genagelt, Brettbreite 10 bis 20 cm,
Dicke 20 bis 30 mm.

Abbruchmaterial wird Eigentum des AN und sind nach den
gesetzlichen Vorschriften zu entsorgen, einschl. Entsorgungskosten.
Menge: 20,000 m2

**1.10.6**
Abbruch Holzbalken und Holzbalkenlage, Ausbau in
verschiedenen Räumen aller Geschosse. Holzbalken,
Streich-, Stich-, Wechselbalken aus Nadelholz, inkl.
Befestigungsmaterial, komplett abbrechen nach
vorheriger Abstimmung mit der Bauleitung.
Holzquerschnitte: ca. 20/26 cm,  Abstände der
Holzbalken: ca. 80 cm

In den angebotenen Preis sind notwendige
Abstützungen, Gerüste und Deponiegebühren
mit einzurechnen.
Menge: 60,000 m

**1.10.7**
Freilegung der Deckenbalkenauflager im Bereich
beschädigter Auflagerstellen an Außen- und Innenwänden.
Ausführung in allen Geschossen nach Anbabe der
Bauleitung. Freilegung umlaufend, damit der Deckebalken
aus und wieder neu eingebaut, bzw. eine
Schadensfeststellung vorgenommen werden kann.

Größe des Deckenbalkens ca. 14/28 cm.

Abbruchmaterial wird Eigentum des AN und sind nach
dengesetzlichen Vorschriften zu entsorgen, einschl.
Entsorgungskosten.

> Abrechnung pro Stück Balkenauflager <
Menge: 10,000 St

#### 1.11 Ausmauerungen und Ergänzungen

**1.11.1**
Ausmauerung von Türöffnungen in Wandbreite
34 bis 30 cm, als Vollausmauerung.
Hochlochziegel-T1,2 nach DIN V 105-100.

Die Ziegel sind mit einem Normalmörtel MG IIa
entsprechend DIN 1053 zu vermauern, einschließlich
erforderlicher Ergänzungs-und Ausgleichsziegel, sowie
seitlichen Verbund herstellen in jeder 2. Steinschicht

Format nach Wahl des AN.

Ausführung: alle Geschosse
Mauerdicke: bis 30 cm
Türgröße  : bis 1,01/2,12  m
Menge: 2,000 St

**1.11.2**
Ausmauerung von Türöffnungen in Wandbreite
36 bis 40 cm, als Vollausmauerung.
Hochlochziegel-T1,2 nach DIN V 105-100.

Die Ziegel sind mit einem Normalmörtel MG IIa
entsprechend DIN 1053 zu vermauern, einschließlich
erforderlicher Ergänzungs-und Ausgleichsziegel, sowie
seitlichen Verbund herstellen in jeder 2. Steinschicht

Format nach Wahl des AN.

Ausführung: alle Geschosse
Mauerdicke: 36,5 cm
Türgröße  : bis 2,25/2,12  m
Menge: 1,000 St

**1.11.3**
Vorhandene Öffnungen bzw. Aussparungen
in den Wänden/Installationsschächten
in allen Geschossen mit HLz-Mauerwerk
schließen; Die durchgehenden Leitungen
sind sauber einzumauern (es ist darauf zu
achten, daß die Leitungen isoliert sind).
Größe  : bis 0,50 bis 1 m²
Wanddicke: 11,5 cm
Menge: 3,500 m2

**1.11.4**
Vorhandene Öffnungen bzw. Aussparungen
in den Wänden/Installationsschächten
in allen Geschossen mit HLz-Mauerwerk
schließen; Die durchgehenden Leitungen
sind sauber einzumauern (es ist darauf zu
achten, daß die Leitungen isoliert sind).
Größe  : bis 0,50 bis 1 m²
Wanddicke: 24 cm
Menge: 2,500 m2

**1.11.5**
Verkleinerung von Fensteröffnungen seitlich
durch zweiseitiges einseitiges Pfeilermauerwerk
10 bis 15 cm breit, mit HLZ-Mauerwerk
Leibungstiefe : bis 24,0 cm
seitlichen Verbund herstellen in jeder 2. Steinschicht
Menge: 12,000 m

**1.11.6**
Herstellen des Aussenauerwerks in
allen Geschossen, 50 cm stark in
HLZ 12-1,0/ 24  MG IIa, DIN 1053 einschl.
aller Öffnungen und Aussparungen.
Menge: 5,000 m2

**1.11.7**
Herstellen des Innenmauerwerks in
allen Geschossen, 24 cm stark in
HLZ 12-1,0/ 24,  MG IIa, DIN 1053 einschl.
aller Öffnungen und Aussparungen.
Menge: 2,000 m2

**1.11.8**
Herstellen des Innenmauerwerks im
EG und DG, 17.5 cm stark in
HLZ 12-1,0/ 17,5, MG IIa, DIN 1053 einschl.
aller Öffnungen und Aussparungen.
Menge: 35,000 m2

**1.11.9**
Herstellen des Innenmauerwerks im
EG und DG, 17.5 cm stark in
HLZ 12-1,0/ 11,5, MG IIa, DIN 1053 einschl.
aller Öffnungen und Aussparungen.
Menge: 35,000 m2

**1.11.10**
Zulage zu Mauerwerk für das Überdecken von Öffnungen mit Ziegelstürzen. Abgerechnet werden lichte
Öffnungen. (Wandstärke 24,0 cm)
Lichte Öffnungen bis 2,50 m.
Menge: 1,000 m

**1.11.11**
Zulage zu Mauerwerk für das Überdecken von Öffnungen mit Ziegelstürzen. Abgerechnet werden lichte
Öffnungen. Lichte Öffnungen bis
2,50 m. (Wandstärke 17,5 cm)
Menge: 2,000 m

**1.11.12**
Zulage zu Mauerwerk für das Überdecken von Öffnungen mit Ziegelstürzen. Abgerechnet werden lichte
Öffnungen. Lichte Öffnungen bis
2,50 m. (Wandstärke 11,5 cm)
Menge: 2,000 m

**1.11.13**
Herstellen eines Ergänzungsmauerwerkes in allen
Geschossen. Ausführung in Vollziegelmauerwerk
Kleinformate DF und NF, Wanddicke 63,5 cm,
vermauert mit Normalmörtel MG IIa.

Mauerwerk lot- und fluchtgerecht nach Zeichnung und
Angabe. Mauerwerk Rohdichteklasse 2,0 kg/dm³,
Festigkeitsklasse 20, Geschosshöhe bis 3,00 m.

Herstellen alle notwendigen Verzahnungen im
Anschlussbereich an das best. Kleinsteinmauerwerk.

MW: 63,5 cm
für Kleinflächen bis 2,5 m²
Menge: 1,500 m2

**1.11.14**
Herstellen eines Ergänzungsmauerwerkes in allen
Geschossen. Ausführung in Vollziegelmauerwerk
Kleinformate DF und NF, Wanddicke 50 cm,
vermauert mit Normalmörtel MG IIa.

Mauerwerk lot- und fluchtgerecht nach Zeichnung und
Angabe. Mauerwerk Rohdichteklasse 2,0 kg/dm³,
Festigkeitsklasse 20, Geschosshöhe bis 3,00 m.

Herstellen alle notwendigen Verzahnungen im
Anschlussbereich an das best. Kleinsteinmauerwerk.

MW: 50 cm
für Kleinflächen bis 2,5 m²
Menge: 2,000 m2

**1.11.15**
Ergänzungsmauerwerk, Leistung wie zuletzt
in vollem Wortlaut beschrieben, jedoch
Wanddicke 17,5 cm

für Kleinflächen bis 2,5 m²
Menge: 2,000 m2

**1.11.16**
Ergänzungsmauerwerk, Leistung wie zuletzt
in vollem Wortlaut beschrieben, jedoch
Wanddicke 11,5 cm

für Kleinflächen bis 2,5 m²
Menge: 2,000 m2

**1.11.17**
Verschluss von Fehlstelle im Bestandsmauerwerk
Tiefe von 8 bis 30 cm, als Vollausmauerung,
Auszwickeln und Vermörteln

Hochlochziegel-T1,2 nach DIN V 105-100. Die Ziegel sind
mit einem Normalmörtel MG IIa entsprechend DIN 1053 zu
vermauern, einschließlich erforderlicher Ergänzungs-
und Ausgleichsziegel, sowie Ausbildung aller
erforderlichen Verzahnungen.

Schichthöhe 12,5 cm, Rohdichteklasse 1,2 kg/dm3,
Festigkeitsklasse 12,

Format nach Wahl des AN.
Ausführung nach vorheriger Absprache und in Abstimmung
mit der Bauleitung.

für Kleinflächen bis 0,10 m³
Menge: 1,200 m3

**1.11.18**
Schließen von Schlitzen in Wand- und Schachtmauerwerk nach der Demontage von Rohrleitungen,
Ziegelmauerwerk,  Schlitzbreite bis 25 cm,
Schlitztiefe bis 15 cm, mit kleinformatigen Mauerziegeln
Auszwickeln und Vermörteln
Menge: 25,000 m

**1.11.19**
Schließen von Wanddurchbrüchen
nach der Demontage von Rohrleitungen u. sonst.
Einbauten mit Ziegelmauerwerk,
Wandstärke bis 25 cm Größe bis 50/50cm
mit kleinformatigen Mauerziegeln
Menge: 3,000 St

**1.11.20**
Schließen von Wanddurchbrüchen
nach der Demontage von Rohrleitungen u. sonst.
Einbauten mit Ziegelmauerwerk,
Wandstärke bis 50 cm Größe bis 50/50cm
mit kleinformatigen Mauerziegeln
Menge: 3,000 St

#### 1.12 Bruchsteinmauerwerk

**1.12.1**
Freigelegtes Fassaden-Bruchsteinmauerwerk
wie folgt bearbeiten:

Reinigen der Natursteinoberfläche schonend mittels Niederdruckstrahlverfahren bzw. mechanisch (keine sandstrahlenden oder substanzschädigenden Verfahren), einschließlich Auskratzen schadhafter Fugen.

Überprüfen des Mauerwerks auf lose oder geschädigte Steine,
Ausbessern schadhafter Bereiche mit artgleichen Material

Neuverfugung mit mineralischem, auf den Bestand abgestimmtem Kalk- bzw. Trasskalkmörtel, Farbton angepasst an Bestand.

Steinergänzungen in Natursteinart, Struktur und Oberfläche dem Bestand entsprechend.

Abschließende Oberflächenbehandlung je nach Erfordernis:
mineralische Festigung bei mürbem Gestein
• ggf. hydrophobierende Imprägnierung (diffusionsoffen)
• keine filmbildenden Beschichtungen
Ausführung als Sichtmauerwerk in handwerklich einwandfreier Qualität.

Abrechnung nach m² freigelegter Wandfläche.
Menge: 60,000 m2

#### 1.13 Fachwerksanierung

**1.13.1**
Fassadenuntersuchung der Fachwerkfassade

Untersuchung der bestehenden Fachwerkfassade zur Feststellung
des baulichen Zustands. Sichtprüfung und einfache handwerkliche
Prüfungen der sichtbaren Holzbauteile (Ständer, Riegel, Streben),
Gefache sowie vorhandener Oberflächenbeschichtungen. Erfassung
von Schäden wie Rissbildungen, Feuchte- und Fäulnisschäden,
Schädlingsbefall, Hohlstellen, Ablösungen und Fehlstellen. Dokumentation
der Ergebnisse in Text- und Fotoprotokoll als Grundlage für die weitere
Planung und Ausführung. Einschließlich aller erforderlichen Nebenleistungen
Menge: 140,000 m2

**1.13.2**
Freilegen der Fachwerkfassade (Teilflächen)
Freilegen der Fachwerkfassade durch vorsichtiges Entfernen schadhafter oder nicht denkmalgerechter Beschichtungen bzw. Bekleidungen in Teilbereichen gemäß Untersuchungsergebnis. Schonendes Arbeiten zum Erhalt der historischen Substanz. Einschließlich Entsorgung der anfallenden Materialien.

Abrechnung: nach m² freigelegter Fläche.
Menge: 64,000 m2

**1.13.3**
Erneuerung / Ausbesserung der Gefache

Ausbessern oder Erneuern schadhafter Gefache zwischen den Fachwerkhölzern, z. B. in Lehm-, Ziegel- oder Kalkmörtelbauweise, abgestimmt auf den Bestand. Einschließlich fachgerechter Anarbeitung an das Fachwerkholz.
Bestand Ziegelmauerwerk 11,5 cm; beidseitig Kalkzementputz 3,5 cm

Abrechnung: nach m² Gefachefläche.
Menge: 50,000 m2

#### 1.14 Kernbohr- und Schlitzarbeiten

**1.14.1**
Herstellen von Kernbohrung wie vor, jedoch durch
Mauerwerk aus Vollziegel

Ausführung  Wanddicke  30-60 cm,
Kernbohrungsdurchmesser 100 mm.

Ausführung im Zuge der vorbeschriebenen Bohrung.
Menge: 90,000 cm

**1.14.2**
Leistung wie zuletzt in vollem Wortlaut beschrieben,
jedoch Bohrdurchmesser 150 mm.
Menge: 60,000 cm

**1.14.3**
Leistung wie zuletzt in vollem Wortlaut beschrieben,
jedoch Bohrdurchmesser 250 mm.
Menge: 60,000 cm

**1.14.4**
Leistung wie zuletzt in vollem Wortlaut beschrieben,
jedoch Bohrdurchmesser 350 mm.
Menge: 80,000 cm

**1.14.5**
Erschwerniszulage für Schrägbohrungen
Menge: 140,000 cm

**1.14.6**
Schlitze in Ziegelmauerwerk, geputzt mit  Schlitzfräse
zur Verlegung von Heizleitungen, horizontal und
waagrecht, in Absprache mit dem Heizungsbauer
herstellen.

Schlitzbreite bis 40 mm Schlitztiefe  30 mm
Arbeiten zur Verlegung von Heizleitungen sind
ausschließlich mit einer Mauernutfräse auszuführen
Menge: 18,000 m

**1.14.7**
Schlitze in Vollsteinauerwerk nachträglich herstellen.

Mauerwerk Rohdichteklasse 2,0 kg/dm³, Festigkeitsklasse
20, MG II und IIa.
Schlitzbreite bis 25 cm Schlitztiefe bis 15 cm.
Menge: 6,000 m

**1.14.8**
Leistung wie zuletzt in vollem Wortlaut beschrieben,
jedoch Schlitzbreite bis >25 bis <50 cm.
Menge: 6,000 m

**1.14.9**
Sanitärleitungen, Abflussleitungen etc.
in geputzen/gefliesten Mauerwerk freistemmen
zur Kontrolle oder Veränderung, einschl.
Schuttbeseitigung Abfuhr und Kippgebühren

Abmessung: ca. 40/20 cm (B/T)
Abrechnung nach lfdm
Menge: 6,000 m

**1.14.10**
Sanitärleitungen, Abflussleitungen etc.
in Kellerböden o. ä. freistemmen
zur Kontrolle oder Veränderung, einschl.
Schuttbeseitigung Abfuhr und Kippgebühren

Abmessung: ca. 50/50 cm ca. 30-40 cm tief
Menge: 4,000 St

#### 1.15 Erdarbeiten Innen

**1.15.1**
Bodenkonstruktion bestehnd aus unbewehrten
Beton und Bruchsteinplatten ca. 4- 6 cm
 (erschwerte Ausführung im Gewölbekeler)
abbrechen incl. fördern des Abbruchmaterials
zum Container, Abfuhr und Kippgebühren.

Bodenplatte mit Bruchsteinplatten
Gesamtstärke:  ca. 10-12 cm
Menge: 40,000 m2

**1.15.2**
*** Bedarfsposition ohne GB
Tieferlegen von nichtunterkellerten Böden durch
Abbruch des Bodenbelages und Bodenaustausch

Bodenplatte  (Beton unbewehrt) abbrechen
incl. fördern des Abbruchmaterials  zum Container,
Abfuhr und Kippgebühren.

Plattendicke: ca. 8-10 cm

Auskofferung des anstehenden Erdreichs nach
Ausbau der Bodenplatte.
Bodenklasse 3 bis 5,  Ausführung Kellergeschoß

Aushub in Hand/Maschinenschachtung.

Anfallendes Erdmaterial wird Eigentum des AN
und ist abzufahren.

Aushubtiefe inkl. Bodenplatte ca. 50 cm
Menge: 20,000 m3

**1.15.3**
Rohplanum herstellen und verdichten,
zulässige Abweichung von der Sollhöhe +/- 3 cm,
Verformungsmodul mind. EV2 65 N/mm².
Menge: 40,000 m2

**1.15.4**
Bodenaushub für Grundleitungen innerhalb
von Gebäuden im Gwölbekeller

die Sohlenfläche der Gräben ist für die
Grundleitungen herzurichten,
entsprechend dem geforderten Gefälle;
das Aushubmaterial ist seitlich für die
Wiedereinfüllung zu lagern; nach Einbau der
Grundleitungen sind diese mit dem seitlich
lagernden Aushubmaterial bis Unterkante
Bodenplatte aufzufüllen und frostgerecht
zu verdichten;
alles in Handarbeit/Maschinen

Überschüssiges Material ist nach Wahl
des Auftragnehmers zu beseitigen;
einschl. Kippgebühren
Sohlenbreite der Gräben bis 0,50 m
Aushubtiefe: bis 0,60 m
Menge: 10,000 m3

**1.15.5**
Abbruch von unvorhergesehenen
Hindernissen, auch in Gebäudeinneren,
im Aushubbereichen, wie Wand- und
Fundamentteile aus Beton,
größer als 0,1 m³, als Maschinenarbeit;
das Abbruchmaterial ist nach Wahl des
Auftragnehmers zu beseitigen.
Menge: 1,500 m3

**1.15.6**
Rohrgräben bis 1,20  m T; d< = 150mm

Rohrgräben für Rohrleitungen bis
150 mm Nennweite, also für Gas-,
Wasser- und Stromleitungen und für
die Grundleitungen im und außerhalb
des Gebäudebereiches bis zu einer Tiefe
von 1,20 m, einschl. evtl. erforderl. Schalung und Aussteifung in den Bodenklassen 4-6 herstellen. Abrechnungsbreite 50 cm. Nach Verlegen
der Rohrleitungen sind die Gräben
in Lagen von 30 cm wieder einzufüllen und zu verdichten. Überschüssiges Material ist aufzuladen und abzufahren oder im Gelände nach An-
weisung zu verteilen und zu verdichten.
Leistung komplett einschl. evtl. Abfuhr
Menge: 12,000 m3

#### 1.16 Beton- und Stahlbetonarbeiten

**1.16.1**
Unterlagsbeton X0/F38
für Unterfüllung von Fundamente, etc.
Menge: 3,500 m3

**1.16.2**
Rundstahl, V 4 A, einschl. allem Zubehör, als Erdleitung in vorbereiteten
Erdgraben bzw. Traufstreifen für
nachträglichen Einbau am Bestandsgebäude betriebsfertig verlegen.
Durchmesser  : 10 mm
Menge: 10,000 m

**1.16.3**
Anschlussfahnen
für die Potentialausgleichsschiene
und Blitzschutzanlage,
Rundeisen St/tzn 10 mm Durchmesser
nach DIN 48 801, zu vor beschriebener Pos.
Länge mind. 1,5 m über Terrain
komplett mit allen Anschluss-, verbindungs- und Kreuzklemmen liefern
und einbauen
Menge: 1,000 St

**1.16.4**
Einbau von Füllmaterial
für Filterschichten,
profilgerecht,
mit vom AN zu liefernden Stoffen,
Material 'Kiessand 4-32, Sieblinie
DIN 1045,
im günstigen Bereich',
verdichten, Verdichtungsgrad DPr 95%,
einbauen 'zwischen Fundamente bzw.
als Flächenfilter'.
Schichtdicke 15 cm.
Menge: 36,000 m2

**1.16.5**
Trennlage 0.3 mm
aus Weich-PVC einschl.-
Überdeckung 10 cm an den
Stößen auf Feinschotterlage
Menge: 40,000 m2

**1.16.6**
Ortbeton für Bodenplatte
d = 20 - 25 cm in Stahlbeton
C 25/30/XC2,
Menge: 8,000 m3

**1.16.7**
Fundamentbeton für Einzel- und
Streifenfundamente
für unbewehrte Fundamente
Ortbeton C20/25/X0

(Abrechnung lt. Planmaß)
Menge: 4,000 m3

**1.16.8**
Fundamentbeton für Abschnittsweise
Unterfangung C20/25/XC2
Menge: 3,000 m3

**1.16.9**
Ortbeton für die Betonvorsatzschale liefern und
einbauen.

Vorsatzschale anbetonieren  an den best.
Scheunensockel im erdberührtem Bereich.

Beton mit der Festigkeitsklasse C 20/25, XC 2, Körnung
8 mm. Dicke der Vorsatzschale d = > 12 < 15 cm.
Betonieren mit Transportbeton, mittels geeigneten
Bagger, Verlängerung und 250-l-Kübel, oder
Betoneinbringung nach Wahl des AN.

Einbauhöhe der Vorsatzschale bis 1,00m
Einhäuptige Schalung und Bewehrung nach
gesonderter Position.
Menge: 3,000 m3

**1.16.10**
Rauhe Schalung für Einzelfundamente,
z.B. Treppenfundament Fluchttreppe,
Stützenfundamente Terrasse  o.ä
Menge: 6,000 m2

**1.16.11**
Schalung, einhäuptig, für Plattenränder
von Boden- und Fundamentplatten.
Menge: 6,000 m2

**1.16.12**
Abrechnung der rauhen, einhäuptigen
Fundamentschalung für Vorsatzschalen
Menge: 14,000 m2

**1.16.13**
Schalung, einhäuptig, für Plattenränder
von Boden- und Fundamentplatten.
Menge: 2,000 m2

**1.16.14**
Isolierung der Plattenränder und
Fundamentbalken aus Schaumkunststoffplatten mit strukturierter
Oberfläche, geeignet als Putzgrund,
aus Polystyrol Hartschaum als
Extruderschaum, WLG 035, Nenndicke 60 mm, als Zulage
Menge: 6,000 m2

**1.16.15**
Wärmedämmschicht,
aus Schaumkunststoffplatten DIN 18 164
Teil 1, Typ WD druckbelastbar,aus
Polystyrol-Hartschaum als Extruderschaum,
Wärmeleitfähigkeitsgruppe 035,
Baustoffklasse B 1 DIN 4102,
schwer-entflammbar, Nenndicke 80 mm,
Fabrikat G+H, Styrodur 3035 CS
als Perimeterdämmung, FCKW - frei
Menge: 36,000 m2

**1.16.16**
Betonstahlmatten IV M (500/550), als
Lager- und Listenmatten, liefern,
schneiden, biegen und verlegen.
Menge: 400,000 kg

**1.16.17**
Betonstahl IV S (500/550),
in verschiedenen Durchmessern und Längen
liefern, schneiden, biegen und verlegen.
Menge: 140,000 kg

#### 1.17 Sonstige Mauerarbeiten

**1.17.1**
Dichtungsputz nach DIN 4117
Senkrechte Isolierung der im Erdbereich befindlichen und mit diesem
in Berührung kommenden Umfassungswände mit reinem Zementmörtel M.V.
1:3 herstellen einschl. glattem
Ausreiben und anlegen der Hohlkehle
zwischen Fundament und aufgehendem
Mauerwerk.
Menge: 100,000 m2

**1.17.2**
Zementgebundene flexible Dichtungsschlämme
in erdberührten Flächen liefern und anbringen.
Für mineralische Untergründe.
Untergrund benetzen. Zweimaliger Auftrag im
Schlämmverfahren nach Herstellerrichtlinien,
Gesamtschichtdicke mindestens 2 mm. Die Dichtungsschlämme ist bis ca. 5 cm über Geländeniveau
aufzutragen.
Produkt: maxit AD-1K-Außendicht o. glw.

Angeboten: ..............................................
Menge: 30,000 m2

**1.17.3**
Waagerechte Bitumensperrbahn
Herstellen einer waagerechten
Mauerwerksisolierung aus einer
Lage Schweissbahn G200 S4+ AL,
Trägerlage mit Aluminiumband und Glasgewebe
einschl. Voranstrich .
Ausführung auf der Bodenplatte
und am Fundamentplattenrand unter
dem aufgehenden Mauerwerk für
Wandstärken von 11.5 cm bis
42.5 cm. Die Stöße sind mind. 20 cm
zu überlappen.  1.Lage auf der Bodenplatte
beidseitig der Wände mit mind. 10 cm
Überstand für Anschluß der vollflächigen
Bodenabdichtung. Diese Überstände sind bis
zu den Abdichtungsarbeiten durch geeignete
Maßnahmen vor Verschmutzung zu schützen.

Angeboten: .................................................
Menge: 40,000 m2

**1.17.4**
Mauerscheiben bzw. Pfeiler oder
Fundamentmauerwerk aus Betonhohlblocksteinen  HBL 0,8/12/MG IIa,
24 cm stark für Podestuntermauerung
u. ä. im Auffüllbereich Sohle bis OK Gelände,
liefern und herstellen
Menge: 6,000 m2

**1.17.5**
Türschwellen untermauern
Ausbilden der Schwellen unter den
Heizraumtüren sowie untermauern von
Haustürschwellen, Fenstertüren u.ä.
Hlz Kleinformat (2DF)  11,5 cm
Menge: 6,000 m

**1.17.6**
Ausgebrochene Löcher am Umfassungsmauerwerk
vom EG bis DG, durch Ausmauerung
schließen. Ausführung mit kleinformatigen
Vollmauerziegeln DF und NF, Größe bis 15 dm³,
Rohdichteklasse 2,0 kg/dm³, Druckfestigkeitsklasse 20.

Vermauerung in Kleinstmengen mit Mörtel MG IIa. Vor der
Ausmauerung sind die lockeren Teile abzubrechen und
der Untergrund für die Ausmauerung vorzubereiten.

Abbruchteile werden Eigentum des AN und sind nach den
gesetzlichen Vorschriften zu entsorgen, einschl.
 Entsorgungskosten. Ausführung nach vorheriger
Absprache mit der Bauleitung.
Menge: 10,000 St

**1.17.7**
Mauerwerk als Lochverschluss
nach erfolgter Sanitär-, Heizungs- u.
Lüftungsmontage
Wanddicke 11,5 bis 24 cm
Flächen 0,10 bis 0,50 m²
Formate frei wählbar
Mörtel MG II.
Durchdringungen kl. 30 x 30 cm x
Wanddicke werden nicht abgezogen.
Mauerwerk meist in Höhen über
2,00 bis 3,00 m über Fußboden,
Gerüste für diese Höhen sind mit  .
dem Einheitspreis abgegolten.
Mauerwerk zeitlich versetzt zum
Normalmauerwerk
Menge: 6,000 St

**1.17.8**
Herstellen eines Lastverteilungsmauerwerkes aus
Klinkerziegel, als Auflagermauerwerk unter Stahlträgern.
Ausbildung in verschiedenen Abmessungen,

Ziegelart DIN 105/2 KMZ (Voll- klinker) 24 x 11,5 x 7,1
NF bzw. in DF MG III.

Die Abrechnung erfolgt nach örtlichen Aufmaß und nach
tatsächlichen Massen.
Bis ca. 60 cm breit
Menge: 0,200 m3

**1.17.9**
Zulage zum Mauerwerk für das egalisieren
von Decken - und Mauerauflager nach Abbruch
der Holzbalkendecke - Decke über 1. OG

Mauerabschluß, wie folgt ausbessern:
- lose und zerstörte Steine entfernen
und durch neue Steine ersetzen; incl.
Schuttabfuhr
- lose Fugen auskratzen
- neu verfugen
- Auflagerschicht für das neue Mauerwerk ausbilden.

Wandstärke: ca. 30 cm
Menge: 40,000 m

**1.17.10**
Ausmauerung zwischen den Deckenbalken herstellen,
Wanddicke 30 cm, Höhe bis 30 cm, Mauerziegel DIN 105
Ziegelart DIN 105/2 - Hlz 12 / 1,2, MG II a in verschiedenen
Formaten,

Die Deckenbalken werden beim Aufmaß übermessen.
Ausführung in Abstimmung mit der Bauleitung.
Menge: 40,000 m

**1.17.11**
Hier erfasst ist der Vergußbeton für
Deckendurchbrüche

Diese Leistungen kommen zeitversetzt nach
der Rohbauerstellung zur Ausführung,

Installationsanteil bis 30 x 30 x Deckendicke wird bei Verguß übermessen.

Schließen der Aussparungen,
Schlitze, Löcher, Durchbrüche
in Stahlbetondecken
mit Ortbeton
Normalbeton DIN 1045, B25,
Betonmenge je Aussparung ca. 10 Liter
inkl. Schalung und Absteifungen
Menge: 6,000 St

**1.17.12**
RAL-Fenstereinbau Bestand
Fensteröffnung Bestand (nach Ausbau der
alten Fenster)  eventuelle Ausbruchstellen egalisieren,
Sturz, Fensterleibungen und Brüstung für den
fachgerechten Einbau der Fenster mit geeigneten
Material nach Wahl des Bieters glätten.
Menge: 100,000 m

**1.17.13**
Vorhandene Schlitze schließen einschließlich aller Nebenleistungen
und folgender Einzelleistungen:

Verfüllen der Schlitze mit Schlitzmörtel

Überspannen der Schlitze mit
geeigneter Putzarmierung/Putzträger.

Ausdrücken des Putzträgers mit
einem geeignetem Mörtel als Putzuntergrund für den Innenputz.

Schlitzbreiten
20 - 35 cm, 15 cm tief
Menge: 12,000 m

**1.17.14**
Ein- bzw. Zuputzarbeiten für nachträgliche Putzanschlüsse an Türen,
Fenstern, Sockeln u. Ä. im Innenbereich

Die einzuputzenden Teile sind durch
Abkleben sicher vor Verschmutzungen
oder Beschädigung zu schützen
bis ca. 25 cm Leibungstiefe

Ausführung: im Bestand, nach Einbau
der neuen Fenster und Türen
Menge: 50,000 m

#### 1.18 Erdarbeiten Trockenlegung

**1.18.1**
Erdaushub der Arbeitsräume entlang der Außenwände
herstellen, Aushub von der Geländeoberkante
bis UK Bodenplatte

Höhe bis 2,5 m,  Arbeitsräume freilegen, einschl. der
fachgerechten Böschung der Gräben,
Bodenklasse : 3 bis 5,  Aushubmaterial ist
zu transportieren, Förderweite ca. 200 m,

Das Aushubmaterial ist an der Zwischenlagerstelle
mit  Folie abzudecken.
Menge: 135,000 m3

**1.18.2**
Zulage für Handschachtung
Menge: 3,000 m3

**1.18.3**
Stillgelegten Kanal verfüllen
mit Schaum- oder Quellbeton,
Betongüte C 16/20, Expositionsklasse XO,
bis zum Kanalscheitel,
einschl. Entlüftungs- und Einfüllöffnungen anlegen,
Kanal DN '..........'''. bis 250 B, PP oder Stz,
Kanaltiefe bis ca. 1,50 m unter Gelände
Material-Verbrauch ist durch Lieferscheine
nachzuweisen.
Menge: 2,000 m

**1.18.4**
Erdkabel aufnehmen
Zulage für Abtrennen und Abräumen wie vor,
jedoch für Erdkabel o. ä. in unterschiedlichen Dimensionen,
Aufladen und Abfahren; Material geht in Besitz des AN über
und ist zu entsorgen.
Menge: 10,000 m

**1.18.5**
Leistung wie vor beschrieben
jedoch mit gelieferten Material
Kiessand Kornhöhe 0/32. Diese Po-
sition kommt nur zur Ausführung,
wenn das bauseitig gewonnene Ma-
terial sich nicht zur Einfüllung geignet ist.
Menge: 130,000 m3

**1.18.6**
Einbettung für Trinkwasser-/Strom-/Gasleitungen
Einbau von Füllmaterial für Auflager und Einbettung der
Versorgungsleitungen profilgerecht, mit vom AN zu liefernden
Sand, verdichten, Material gemäß DIN 4095 Sand 0/4, Auflager
10 cm, Einbettung bis 20 cm über OK Rohr, Gesamtstärke ca.
30 cm, Sohlenbreite bis 60 cm, einschließlich Lieferung und
Einlegen Warnband
Menge: 20,000 m

#### 1.19 Trockenlegung Dichtungsarbeiten

**1.19.1**
Reinigen mit Hochdruckreiniger
120 bar/110 Grad C

Reinigen des nicht tragfähigen Untergrundes
mit einem Hochdruckreiniger und einem
Arbeitsdruck von 120 bar und 110 Grad C.
Schmutz, Staub und lose Bestandteile entfernen.
Alle  Fassadenteile sind ausreichend zu schützen.
Abwasser und anfallendes Material ist
vollständig zu sammeln und gemäß den
gesetzlichen Bestimmungen zu entsorgen.
Nur nach Anweisung der Bauleitung.
Untergrundbehandlung für Putzarbeiten.
Menge: 110,000 m2

**1.19.2**
Reinigung der Außenwandflächen an bestehenden,
Kellermauerwerk im Erdbereich von Aushubmaterial
(Erdreich, Schotter und losen Teilen)
säubern. Säuberung per Hand und mit Stahlbesen,
Flächen scharf abkehren, mürbe Fugen bis zum festen
Untergrund auskratzen.

Der Einsatz eines Hochdruckreiniger ist mit der
Bauleitung abzustimmen.
Menge: 110,000 m2

**1.19.3**
Putz Abschlagen, Fehlstellen ausgleichen
Hohlstellen/Schadhaften Kelleraußenputz komplett abschlagen. Putzstärke ca. 2,0 cm dick und Auskratzen der Fugen des Mauerwerks ca. 2 - 3 cm tief.

Bei mürben Fugen ist endsprechend tiefer auszukratzen. Das Mauerwerk mit einem Stahlbesen gründlich abbürsten und mit Druckluft reinigen. Arbeitshöhe bis 2,5 m. Material geht in Besitz des AN über und ist zu beseitigen. Das Mauerwerk muss völlig frei von alten Putzresten sein.

Fehlstellen mit Kalk-Zement-, bzw. Zementputz ausgleichen. Die benötigte Haftspachtelung, bzw. Vorpritzen mit Zementmörtel für glatte und schwach saugende Untergründe ist in den Einheitspreis mit einzukalkulieren.
Menge: 56,000 m2

**1.19.4**
Außenwandputz DIN 18550,  mineralisch
gebunden, als Sperrputzsystem, auf Wände
unter Erdoberfläche, als geriebener Putz,
Kellerwandaußenputz, Putzgrund
Mischmauerwerk, einlagig, Putzmörtel P III,
mit Sackware herstellen

Ausführung:
Dichtungsputz ergänzen in Kleinflächen
an schadhaften Außenputzstellen
Menge: 60,000 m2

**1.19.5**
Anlegen einer Hohlkehle aus Mörtel
MG III zwischen Fundament und Wandanschluss außen, als Isolierungsuntergrund einschl. Voranstrich mit
Haftbrückenverstärker mit säubern
der Anschlussflächen.
Menge: 60,000 m

**1.19.6**
Voranstrich für Abdichtungen mit
einem Voranstrichmittel aus Bitumenlösung
auf Betonwände oder Isolierputz einschl.
Bodenplattenabsatz
Menge: 110,000 m2

**1.19.7**
*** Bedarfsposition ohne GB
Abdichtung gegen nichtdrückendes Wasser
aus 1 Lage Bitumen-Schweißbahn auf verputztem Mauerwerk bzw. Stahlbetonwänden

Schweißbahn G 200 S4
Menge: 100,000 m2

**1.19.8**
*** Bedarfsposition ohne GB
Alu-Klemmleisten für Bitumenschweißbahn
anbringen und Oberkante bituminös
abspritzen. Befestigung mit Spengler-
Schrauben V2A.
Menge: 60,000 m

**1.19.9**
Eindichten vor Rohrdurchgängen
durch Einkleben von Dichtungsflanschen mit Kunststoffdichtungsbahnen und Ausbilden Hohlkehle
um die Durchführung.
Menge: 4,000 St

**1.19.10**
Aufbringen einer zweikomponentigen,
ca. 3-4 mm starken Bitumen-
Dickbeschichtung,
Fabr. Deitermann "Superflex 10"
einschl. Voranstrich,
nach Werksvorschrift verarbeitet.
Die Mauerwerksfugen müssen vollfugig
hergestellt und abgerieben sein, um
am Mauerwerk einen glatten Untergrund
zu schaffen, damit der Auftrag einer
gleichmäßigen Schichtstärke der Bi-
tumenspachtelung gewährleistet ist.
Falls erforderlich, sind vorhandene
Löcher, Mörteltaschen (an den Hausecken) oder andere Vertiefungen
vor dem Auftrag der Spachtelmasse
zu verputzen. Die Ausbildung einer
fachgerechten Hohlkehle am Übergang
vom Fundament zum aufgehenden Mauerwerk ist im Einheitspreis enthalten. Die Höhe des oberen Abschlusses ist vor der Ausführung zusammen
mir der Bauleitung und der Bauherrschaft abzuklären, nachträgliches
Entfernen von Bitumenspachtelung im
sichtbaren Sockelbereich geht zu
Lasten des Unternehmers.
Menge: 100,000 m2

**1.19.11**
Senkrechte Drainschicht aus Geotextil,
Filterschicht einseitig, aus Glasvlies,
Wasserdurchlässigkeit im Endzustand
0,3 1/sm Höhe bis 3,00 m.

Ausführung als Abhängung der Filtersteine,  Abrechnung nach bedeckter Fläche
Menge: 100,000 m2

**1.19.12**
Noppenbahn
Schutzstreifen aus Noppenfolie

Grundmauerschutz mit Dränfunktion für alle erdberührten Bauteile, liefern und nach Herstellervorschrift
fachgerecht verlegen. Auf ausreichende
Überdeckung der Bahnen achten. Beidseitige
Noppenstruktur zur Bildung einer Dränschicht und
Belüftungsebene, Noppenhöhe ca. 9 mm, Gleitfolie
Filtervlies, Dränagekapazität ca. 8*10-2 l/s, inkl.
Befestigungsmaterial.

Einbauhöhe: bis ca. 2,20 m
Angebotenes Fabrikat: '..........'........................................''

Angebotener Typ: '..........'........................................''
Menge: 100,000 m2

#### 1.20 Erdarbeiten und Entwässerung

**1.20.1**
Abbruch Hindernisse
Abbruch von unvorhergesehenen
Hindernissen, im Aushubbereich, wie
Wand- und Fundamentteile aus Beton,
größer als 0,1 m3, als Maschinenarbeit;
das Abbruchmaterial ist nach Wahl des
Auftragnehmers zu beseitigen.
Menge: 2,000 m3

**1.20.2**
*** Bedarfsposition ohne GB
Fundamentaushub für Einzel- und
Streifenfundamente
Bodenklasse 3-6 mit Gerät einschl.
Nachstechen in Handarbeit, Querschnitte nach Plan, bzw. Angabe herstellen. Evtl. erforderliche Schalung wird nicht gesondert vergütet.
Gründungssohle verdichten.
Der Aushub wird zwischengelagert
oder nach ges. Pos. abgefahren.
Menge: 4,000 m3

**1.20.3**
Rohrgräben bis 1,50  m T; d< = 150mm
Rohrgräben für Rohrleitungen bis
150 mm Nennweite, also für Gas-,
Wasser- und Stromleitungen und für
die Grundleitungen im und außerhalb
des Gebäudebereiches bis zu einer Tiefe
von 1,20 m, einschl. evtl. erforderl. Schalung und Aussteifung in den Bodenklassen 3-6 herstellen. Abrechnungsbreite 50 cm. Nach Verlegen
der Rohrleitungen sind die Gräben
in Lagen von 30 cm wieder einzufüllen und zu verdichten. Überschüssiges Material ist aufzuladen und abzufahren oder im Gelände nach An-
weisung zu verteilen und zu verdichten.
Leistung konplett einschl. evtl. Abfuhr
Menge: 16,000 m3

**1.20.4**
Rohrgräben bis 3.00 m Tiefe
Ausheben von Rohrgräben bis 3.00 m
Tiefe, Abrechnungsbreite 0.80 m,
Abböschung bzw. Verbau sind im
Einheitspreis enthalten.
Bodenklasse 3-6.
Nach Verlegen der Rohrleitungen
sind die Gräben in Lagen von 30 cm
wieder einzufüllen und zu verdichten.
Überschüssiges Material ist aufzuladen und abzufahren oder im Gelände nach Anweisung zu verteilen und
zu verdichten.
Leistung komplett einschl. evtl. Abfuhr
Menge: 21,000 m3

**1.20.5**
Aushub für Kontrollschacht bis BK 5
herstellen, nach Versetzen der Schächte
wieder einfüllen und verdichten,
überschüssiges Material seitlich lagern
Menge: 5,500 m3

**1.20.6**
Leistung wie vor beschrieben
jedoch mit gelieferten Material
Kiessand Kornhöhe 0/32. Diese Po-
sition kommt nur zur Ausführung,
wenn das bauseitig gewonnene Ma-
terial sich nicht zur Einfüllung geeignet ist.
Menge: 15,000 m3

**1.20.7**
Aushub abfahren
Abfuhr von überschüssigem Aushub
auf eine vom Unternehmer zu stellende
Kippe. Evtl. anfallende Kippgebühren sind
im Einheitspreis enthalten.
Nur nach Angabe der Bauleitung !!
Menge: 30,000 m3

**1.20.8**
Zulage für Handschachtung
Handschachtung als Zulage zum Baugrubenaushub
Boden bzw. Material lösen und ausheben als Zulage
zu den Leistungen der Position Baugrubenaushub für
in jeglicher Tiefe.
Menge: 2,000 m3

#### 1.21 Entwässerungs-Kanalarbeiten

**1.21.1**
Abwasserleitung PVC-Rohr DN 100
Abwasserleitungen aus PVC-Rohr
hart DIN 19 534, DN 100, Dichtung
mit Steckmuffe, verlegen sinnesgemäß entsprechend DIN 4033. Auflager
auf einzubauenden Sand- oder Feinkiesbett. Einbau in vorh. Gräben
ohne Verbau einschl. einer Vollummantelung mit Abdecksand für spätere Überschüttung, sowie Erstellen
der Feinplanie und Verdichten der
Rohrgrabsohle. Formstücke werden
übermessen.
Menge: 30,000 m

**1.21.2**
Wie vor, jedoch PVC-Rohr DN 125
Menge: 40,000 m

**1.21.3**
Wie vor, jedoch PVC-Rohr DN 150
Menge: 10,000 m

**1.21.4**
Bögen DN 100 als Zulage
Form- und Verbindungsstück als Zu-
lage für Abwasserleitungen aus PVC-
Rohr Hart DIN 19 534.

Für Bögen DN 100.
Menge: 28,000 St

**1.21.5**
Wie vor, jedoch für Bögen DN 125.
Menge: 8,000 St

**1.21.6**
Wie vor, jedoch für Bögen DN 150.
Menge: 2,000 St

**1.21.7**
Abzweige
Form- und Verbindungsstück als Zu-
lage für Abwasserleitungen aus PVC-
Rohr DIN 19 534.

für Abzweige DN 100/100.
Menge: 1,000 St

**1.21.8**
Wie vor, jedoch für Abzweige
125/100
Menge: 7,000 St

**1.21.9**
Wie vor, jedoch für Abzweige
125/125
Menge: 1,000 St

**1.21.10**
Wie vor, jedoch für Abzweige
150/125
Menge: 2,000 St

**1.21.11**
Wie vor, jedoch für Abzweige
150/150
Menge: 1,000 St

**1.21.12**
Übergänge 100/125
Form- und Verbindungsstück als Zu-
lage für Abwasserleitungen aus PVC-
Rohr Hart DIN 19 534.
Für Übergänge DN 100/125.
Menge: 7,000 St

**1.21.13**
Wie vor, jedoch für Übergänge
DN 125/150.
Menge: 2,000 St

**1.21.14**
Wie vor, jedoch für Übergänge
DN 125/150.
Menge: 1,000 St

**1.21.15**
KG-Reinigungsrohr, passend zu den
PVC-Abflussleitungen, einbauen; als
Zulage.
Größe : DN 125 mm
Menge: 1,000 St

**1.21.16**
KG-Reinigungsrohr, passend zu den
PVC-Abflussleitungen, einbauen; als
Zulage.
Größe : DN 150 mm
Menge: 1,000 St

**1.21.17**
Kanalschacht bis 2,00 m Tiefe

Herstellen eines kompletten Kanalschachtes aus Betonringen mit Steigeisen, lichte Weite d = 1,00 m,
einschl. ca. 20 cm starker Betonsohle mit komplett ausgebildetem
Fließgerinne sowie dem oberen Konus
und einem runden Betondeckel. Der
erf. Aushub und das Wiederverfüllen ist im Einheitspreis enthalten,
einschließlich bis zu 3 Rohreinführungen
komplett liefern und herstellen.
Menge: 1,000 St

**1.21.18**
Herstellen von zusätzlichen
Rohranschlüssen zum Revisionsschacht für DN 100 - 125 mm
einschl. KG-Schachtfutter
Menge: 2,000 St

**1.21.19**
Mehpreis
für 0,10 m Schachtringhöhe
Menge: 2,000 St

**1.21.20**
*** Bedarfsposition ohne GB
Zulage zu vorbeschr. Pos.
Schachtabdeckung, Klasse D(40 t),
mit Rahmen aus Gußeisen mit Betonfüllung;
Menge: 1,000 St

**1.21.21**
Kabelleerrohre verlegen DN 100

Kabelschutzrohre liefern und verlegen einschl. notwendiger Sandumhüllung im Kabelgraben und Markierungsband.
Menge: 30,000 m

**1.21.22**
Wand/Bodendurchführung Strom, Telefon

Wasserdichte Wanddurchführung für
Stromleitung einbauen, die Lieferung
erfolgt bauseits.
Menge: 2,000 St

#### 1.22 Dränarbeiten

**1.22.1**
Dränleitung DN 100
Dränarbeiten DIN 4095 aus Dränrohren aus PVC Hart DIN 1187, Form
A gewellt, DN 100 einschl. Ummantelung als Filter, Filtermaterial Kiessand
Feinkies 16/32 bzw. 0/32  Sieblinie B 32
nach DIN 1045 sowie Ummanteln und
Abdecken mit einem Schutzvlies.
Rohrscheitelüberdeckung mind.40 cm.
Filterschicht unter Drainage mind. 15 cm.
Verlegen in Arbeitsräumen von Baugruben, Ausführung einschl. Formstücken, Feinplanie und säubern der
Baugrubensohle, sowie verlegen im
Gefälle mind 0,5 %. Im EP enthalten
ist der durch das Gefälle bedingte
Erdaushub.
Die Sohle der Leitung darf am höchsten Punkt nicht höher liegen als
Unterkante Kiesfilter.

opti-drän System PVC-U, orange
Schutzvlies lt. gesonderter Position
Menge: 85,000 m

**1.22.2**
Verschlußstopfen DN 100
Menge: 2,000 St

**1.22.3**
Spülrohre d = 125

Liefern und einbauen von Spülrohren
für die Dränleitung aus KG-Rohren,
d =125, Länge ca. 2,20  einschl.
Verschlußdeckel. Der Anschluss an
die Drainage muss über 2 Bögen mit
je 30 Grad sowie einem Abzweig 100/125
erfolgen um einen Schlauch zum Spülen
einführen zu können
Menge: 2,000 St

**1.22.4**
Spül- u. Kontrollrohre d = 300

Liefern und einbauen von Spül- und
Kontrollrohren d = 300 an den Ge-
bäudeecken passend zur vorbeschr.
Ringdrainage,
ohne Sandfang jedoch incl.
Schachtdeckel mit Kindersicherung,
Blindstopfen und Reduzierstück. Im
Einheitspreis enthalten ist der erforderliche Erdaushub.
Nutzhöhe ca. 65 cm

Fabr. Opti-Control oder glw.

.................................................................
Menge: 2,000 St

**1.22.5**
Aufsatzstück d = 300

Liefern und einbauen von Schachtaufsatzstücken, zur Verlängerung
der Drain-Kontroll-Schächte
Menge: 2,000 St

**1.22.6**
Filtervlies

Liefern und verlegen von reißfestem
Filtervlies, als Umhüllung
der Kiespackung der Dränleitung gemäß DIN 4095 und vor der Sickerschicht.

Fabr. Lutraflor oder gleichwertig
Menge: 120,000 m2

#### 1.23 Erdungsanlage

*Hinweis*
TECHNISCHER HINWEIS:
Für die Errichtung der nachfolgend beschriebenen
Erdungsanlage sind im einzelnen zu beachten:
DIN 18014:2014-03 - Fundamenterder
DIN VDE 0185-305  - Blitzschutz
Der Fundament-/Blitzschutzerder ist Bestandteil der
elektrischen Anlage.
Er muss durch eine oder unter Aufsicht einer
Elektro- bzw. Blitzschutzfachkraft errichtet werden.
Es ist sicherzustellen, dass alle Anschlussteile
untereinander und an Fundamenterder/Ringerder bzw.
Potentialausgleichsleiter einen niederohmigen Durchgangswiderstand von kleiner/gleich 0,2 Ohm haben.
Die Verlegung ist wie gefordert zu dokumentieren.

**1.23.1**
Runddraht aus Edelstahl 10 mm Durchmesser, nichtrostend, Werkstoff-Nr. 1.4571/V4A, in Teillängen
als Ringerder unterhalb der Bodenplatte bzw.
unterhalb isolierender Dämm- und Isolierschichten
erdfühlig verlegen.
Menge: 80,000 m

**1.23.2**
Runddraht aus Edelstahl 10 mm Durchmesser, nichtrostend, Werkstoff-Nr. 1.4571/V4A, in Teillängen
als Anschlussfahnen und Verbindungsleitungen für
Potenzialausgleich bzw. Blitzschutz.
Menge: 18,000 m

**1.23.3**
Dokumentation und Durchgangsmessung der Erdungsanlage
nach DIN 18014/2014-03, Nr. 7.

Vor dem Einbringen des Betons sind zu erstellen:

Dokumentation mit
- Ausführungsplänen des Fundamenterders oder des
  Ringerders einschl. des Funktionspotentialausgleichsleiters
- aussagekräftige Fotografien der Gesamterdungsanlage
- eindeutig zuordenbare Detailaufnahmen von
  Verbindungsstellen
- Ergebnisse der Durchgangsmessung

Durchgangsmessung mit
- Angabe der Messwerte zum Erdungswiderstand an
  allen Anschlussteilen (ca. 18 Messpunkte)

Die Dokumentation ist in dreifacher Ausfertigung
(2 x Papier, 1 x digital auf Datenträger CD-ROM)
zu übergeben.
Menge: 1,000 psch

### 2 Tagelohnarbeiten

#### 2.1 Regiearbeiten

*Hinweis*
Vorbemerkungen

Die nachstehenden Stundenlohnarbeiten sind Eventualpositionen und werden im Bedarfsfalle gesondert durch den AG beauftragt. Die Beauftragung der Gesamtleistung gilt nicht als Freigabe für diese Leistung.

Werden Stundenlohnarbeiten zusammen mit anderen Vertragsleistungen ausgeführt, wird für eine aufsichtsführende Person keine gesonderte Vergütung gewährt. Bei zeitlich versetzter Durchführung und ausdrücklicher Forderung der Bauleitung nach einer Aufsichtsperson ist ein Vorarbeiter für diese Aufgabe ausreichend.

Für mitarbeitende Aufsichtspersonen (Vorarbeiter) wird nur der Gesellenlohn (andere Berufsgruppen sinngemäß) vergütet. Für ihre Aufsichtstätigkeit wird 1/15 der anfallenden Gesellenstunden anderer Berufsgruppen sinngemäß zusätzlich vergütet.

Für untergeordnete Arbeiten sind Bauhelfer zu beschäftigen. Die Löhne für den Einsatz höher qualifizierter Arbeiter, als sie für die Arbeit erforderlich sind, werden nicht vergütet. Ausnahmen bedürfen der ausdrücklichen Genehmigung durch die Bauleitung.

Beschäftigt der Bieter bei einer der nachstehenden Lohn-/Berufsgruppen keine Arbeitskräfte, hat er dies anzugeben und statt- dessen den Satz möglichst gleichwertiger Arbeitskräfte anzubieten.

Kleingeräte, wie Bohrmaschinen, Trennschleifer, Schweißgeräte und dergl. werden nicht gesondert vergütet, sie sind einschl. ihrer Betriebsmittel in die Einheitspreise der Stundenlöhne einzukalkulieren.

Die Stundenzettel sind spätestens an dem der Arbeitsleistung folgenden Arbeitstag in 2-facher Ausfertigung der Bauleitung zur Prüfung und Unterschrift vorzulegen. Später eingereichte Stundenzettel werden nicht mehr anerkannt.

Die Unterzeichnung der Stundenlohnzettel durch die Bauleitung hat lediglich die Wirkung einer Bestätigung, daß die dort bezeichneten Arbeitsstunden und Materialkosten angefallen sind. Eine Abnahme der Leistung ist damit nicht verbunden, ebenso- wenig eine Anerkennung, daß diese Leistungen als Stundenlohn- arbeiten abgerechnet werden können, wenn die unter Umständen schon in den Einheitspreisen enthalten sind.

Im übrigen gelten für Stundenlohnarbeiten die gleichen Bedingungen wie für Vertragsarbeiten.

- Ende der Vorbemerkungen -

**2.1.1**
Tagelohn "Arbeitsstunden gewerbliche Mitarbeiter" gegen
 täglichen Nachweis, Spezialfacharbeiterstunde
Menge: 24,000 h

**2.1.2**
Tagelohn "Arbeitsstunden gewerbliche Mitarbeiter" gegen
 täglichen Nachweis, Facharbeiterstunde
Menge: 24,000 h

**2.1.3**
Tagelohn "Arbeitsstunden gewerbliche Mitarbeiter" gegen
 täglichen Nachweis, Bauhelferstunde
Menge: 24,000 h

**2.1.4**
Tagelohn "Arbeitsstunden Maschinenpersonal" gegen
täglichen Nachweis, Arbeitsstunde Maschinenführer
Menge: 5,000 h

**2.1.5**
Tagelohnarbeiten "Maschinen mit Bedienung" mit
Energiekosten gegen täglichen Nachweis, Kompressor,
Kompressorhammer mit Werkzeug "Meißel"
Menge: 5,000 h

**2.1.6**
Tagelohnarbeiten "Material Bindemittel" gegen täglichen
 Nachweis frei Baustelle,  Zement 32,5 R im Sack,
Sackinhalt 25 kg.
Menge: 1,000 St

**2.1.7**
Tagelohnarbeiten "Material Bindemittel" gegen täglichen
 Nachweis frei Baustelle,  PM-Binder im 25 kg Sack
Menge: 1,000 St

**2.1.8**
Tagelohnarbeiten "Material Bindemittel" gegen täglichen
 Nachweis frei Baustelle,  Traßkalk im 25 kg Sack
Menge: 1,000 St

**2.1.9**
Tagelohnarbeiten "Material Bindemittel" gegen täglichen
 Nachweis frei Baustelle,  Traß-Zement 32,5 R im Sack
mit 25 kg
Menge: 1,000 St

**2.1.10**
Tagelohnarbeiten "Material Bindemittel" gegen täglichen
 Nachweis frei Baustelle,  Traß-Zement 32,5 R im Sack
mit 25 kg
Menge: 1,000 St

**2.1.11**
Tagelohnarbeiten "Material Bindemittel" gegen täglichen
 Nachweis frei Baustelle,  Traß-Zement 32,5 R im Sack
mit 25 kg
Menge: 1,000 St

**2.1.12**
Tagelohnarbeiten "Material Bindemittel" gegen täglichen
 Nachweis frei Baustelle, Kalkmörtel im Sack mit 25 kg
Menge: 1,000 St

**2.1.13**
Tagelohnarbeiten "Material Zuschläge" gegen täglichen
Nachweis frei Baustelle, Sand 0/4 mm
Menge: 1,000 m3

**2.1.14**
Tagelohnarbeiten "Material Zuschläge" gegen täglichen
Nachweis frei Baustelle, Kabelsand 0/2 mm
Menge: 1,000 t

**2.1.15**
Tagelohnarbeiten "Material Zuschläge" gegen täglichen
Nachweis frei Baustelle, Blähton 4/8 mm
Menge: 1,000 m3

**2.1.16**
Tagelohnarbeiten "Material Filterkies" gegen täglichen
Nachweis ohne Anfuhr, Filterkies 8/16 mm gewaschen
Menge: 1,000 m3

**2.1.17**
Tagelohnarbeiten "Material Betone" gegen täglichen
Nachweis frei Baustelle, Beton C 12/15, XC 1
Menge: 1,000 m3

**2.1.18**
Tagelohnarbeiten "Material Betone" gegen täglichen
Nachweis frei Baustelle, Beton C 20/25, XC 2
Menge: 1,000 m3

**2.1.19**
Tagelohnarbeiten "Material Betone" gegen täglichen
Nachweis frei Baustelle, Beton C 25/30, XC 2
Menge: 1,000 m3

**2.1.20**
Tagelohnarbeiten "Material Betonstahl" gegen täglichen
Nachweis frei Baustelle, Betonstahl BST 500 S, alle
Durchmesser
Menge: 100,000 kg

**2.1.21**
Tagelohnarbeiten "Material Baustahlgewebe" gegen
täglichen Nachweis frei Baustelle, Baustahlgewebematten
 BST 500 M, gesamtes Lagermattensortiment
Menge: 100,000 kg

**2.1.22**
Tagelohnarbeiten "Material Ziegel" ohne Anfuhr gegen
täglichen Nachweis, Paletten gesondert verrechnen,

Mauerziegel 240/115/52-12/1,2 - 330 St/Pal - 574 St/m³
- 302 l Mörtel/m3
Menge: 100,000 St

**2.1.23**
Tagelohnarbeiten "Material Ziegel" ohne Anfuhr gegen
täglichen Nachweis, Paletten gesondert verrechnen,
Mauerziegel 240/115/71-12/0,8 - 288 St/Pal - 430 St/m³
- 275 l Mörtel/m3
Menge: 100,000 St

**2.1.24**
Tagelohnarbeiten "Material Ziegel" ohne Anfuhr gegen
täglichen Nachweis, Paletten gesondert verrechnen,
Hochllochziegel 240/115/113-8/0,9 - 180 St/Pal  - 275
St/m³ - 236 l Mörtel/m³
Menge: 100,000 St

**2.1.25**
Tagelohnarbeiten "Material Ziegel" frei Baustelle gegen
 täglichen Nachweis, Paletten gesondert verrechnen,
Ziegelsturz 11,5/7,1 cm - Länge 1,00 m
Menge: 1,000 St

*Hinweis*
Zu den Vergabe- und Vertragsbedingungen zum Leistungsverzeichnis wird ein
Preisnachlaß auf die Nettosumme in Höhe von  ................ % gewährt.

Bei Einhaltung des gewährten Zahlungsziels von  ................. Werktagen wird ein Skonto in Höhe von  .................% gewährt.

............................................................. , den ........................................................

................................................................................................................................  ( rechtsverbindliche Unterschrift und Firmenstempel )

*Hinweis*
7.0  ANLAGE - ZEICHNUNGSUNTERLAGEN

7.1  Zeichnungsliste

  Folgende Zeichnungen sind der Leistungsbeschreibung
  als Vorabzug beigefügt - keine Ausführungspläne!:

Ausschreibung Grundlagen:

A 001  Lageplan Übersichtsplan

A 002  Abbruch EG
A 003  Neubau EG
A 004  Fertigstellung EG

A 005  Abbruch OG
A 006  Neubau OG
A 007  Fertigstellung OG

A 008  Schnitt
A 009  Ansichten neu

  Achtung Pläne wurden teilweise verkleinert (ohne Maßstab)
  Höhenangaben können von der Ausführung abweichen!

USt %: 19,00
